# IMO 05 Rahmenvertrag Schadstoffsanierung
Angebotsaufforderung (GAEB DA XML 3.3, DA83)
Projekt: IMO 05 R
Währung: EUR
Auftraggeber: Bau- und Liegenschaftsbetrieb NRW, NL Duisburg, Am Silberpalais 1, 47057 Duisburg, Telefon 0203-98711-0, Fax 0203-98771-900, E-Mail 0203-du.poststelle@blb.nrw.de
Erstellt mit: FUTURA, FUTURA Version 9.1.03.77, 10.02.2026

## Zusätzlicher Text
1. Allgemeine Leistungsbeschreibung

Gegenstand dieses Leistungsverzeichnisses ist die Ausführung von
Schadstoffsanierungen/ -entsorgungen in den folgenden Liegenschaften:
JVA Geldern und JVA Essen.

In vielen Gebäuden der Justizvollzugsanstalten, die vor dem Jahr 1995
erbaut wurden, besteht der Verdacht auf Asbest in Putzen,
Spachtelmassen und Klebern. Die in der Nutzung befindlichen Gebäude
werden nicht vorab flächendeckend auf das Vorhandensein von Asbest
untersucht. Der Aufwand hierfür ist nicht gerechtfertigt, da, solange
keine Arbeiten an den Verbauungen durchgeführt werden, keine
Gesundheitsgefahr besteht. Derzeit werden lokale Untersuchungen von
Putzen, Spachteln und Klebern immer dann durchgeführt, wenn Arbeiten an
der Bausubstanz geplant sind.

Dieses Leistungsverzeichnis beschreibt Arbeiten an Asbest gemäß TRGS in
den Gebäuden der Justizvollzugsanstalten Liegenschaften. Um im Zuge von
kleinen Bauunterhaltungs- und Instandsetzungsmaßnahmen sowie
Sofortmaßnahmen (z.B. nach Wasserschäden) handlungsfähig zu sein,
werden vorhergehende Abbruch-, Sanierungs- oder Instandhaltungsarbeiten
sowie Maßnahmen kleinen Umfangs (Anwendung sog. BT-Verfahren)
erforderlich. In den Gebäuden der Justizvollzugsanstalten wurden
verschiedene Schadstoffe festgestellt. Daher umfasst das
Leistungsverzeichnis Arbeiten im Zusammenhang mit Asbest, künstlichen
Mineralfasern (KFM), polyzyklischen aromatischen Kohlenwasserstoffen
(PAK), polychlorierten Biphenylen (PCB), bleihaltigen Anstrichen sowie
Schimmelpilz.

Grundsätzlich werden Sanierungsmaßnahmen, die im Gebäude Arbeiten an
Asbest erfordern, öffentlich ausgeschrieben. Es kann passieren, dass
sehr kurzfristig ASI-Arbeiten an Asbest notwendig werden, wenn bei den
vorab beschriebenen Voruntersuchungen Asbest gefunden wurde oder, z. B.
im Rahmen eines Wasserrohrbruchs, ohne Untersuchung der Bausubstanz
gearbeitet werden muss. Für solche und ähnliche Fälle möchte der Bau-
und Liegenschaftsbetrieb Duisburg - Immobilienmanagement
Justizvollzugsanstalten, einen Rahmenvertrag, zeitlich befristet, mit
einer Sanierungsfachfirma abschließen, um im Bedarfsfall sehr zeitnah,
d. h. umgehend, handeln zu können. Die Gebäude, welche die jeweiligen
Liegenschaften umfassen, sind in der Anlage (Liste der Liegenschaften)
zu entnehmen. Der Rahmenvertrag bezieht sich auf einen Zeitraum von
zwei Jahren und kann bei gegenseitigem Einverständnis um bis zu 2 Jahre
verlängert werden. Einen Anspruch auf diese Verlängerung besteht
allerdings nicht.

Es ist daher geplant, ausschließlich Kleinmaßnahmen über diesen
Rahmenvertrag zu beauftragen. Die notwendigen Leistungen sind als
Positionen im beiliegenden LV beschrieben. Die im LV aufgeführten
Leistungen und Massen werden, wenn sie abgerufen werden, in mehreren
verschiedenen, zeitlich und räumlich voneinander unabhängigen Bereichen
erbracht. Ein kontinuierlicher Arbeitsablauf ist somit nicht gewährt.
Auch besteht bei Vertragsabschluss von Seiten des AN weder ein Anspruch
auf die gesamte Beauftragung der ausgeschriebenen Massen, noch auf
Teile davon. Der Vorlauf zu den einzelnen Kleinmaßnahmen beträgt für
den AN in der Regel nur wenige Stunden/Tage.

Bei sogenannten SMC Meldungen sind die erforderlichen Arbeiten
innerhalb von 24 h auszuführen. Abgesehen von SMC Meldungen ist der AN
verpflichtet, die Arbeiten innerhalb von 5 Werktagen oder zu gesondert
angegeben Terminen auszuführen. Bei der Nichteinhaltung von Terminen
behält sich der Auftraggeber das Recht vor, einen Drittanbieter mit der
Ausführung der Arbeiten zu beauftragen. Die evtl. entstehenden
Mehrkosten sind durch den AN zu tragen.

2. Zusätzliche technische Vorbemerkungen

2.1 Vorbemerkungen in Bezug auf Arbeiten in Justizvollzugsanstalten

Die Arbeiten finden im laufenden Betrieb der Anstalt statt, alle
Arbeiten sind daher eng mit dem AG und insbesondere so weit wie möglich
im Voraus mit dem Nutzer abzustimmen.

Es ist grundsätzlich von längeren Wegezeiten (bis zu 30 Minuten) bis
zum Einsatzort auszugehen. Weiterhin ist bei dem Betreten der Anstalt
mindestens eine Wartezeit von 30 Minuten zu berücksichtigen. Es gelten
die jeweiligen Zugangsbedingungen/ Baustellenverordnungen der
Anstalten, diese können weitestgehend in der Anlage (Arbeiten in
Justizvollzugsanstalten) entnommen werden. Vor Arbeitsantritt sind die
jeweiligen Zugangsbedingungen von jedem Mitarbeiter des AN wahrzunehmen
und durch Unterschriften zu bestätigen; i.d.R. reicht bei Erstantritt
die Vorlage bei der Pforte aus. Ein offizielles Ausweisdokument (wie
Personalausweis) ist bei jedem Antritt in der Pforte zu hinterlegen,
dieses wird beim Verlassen der Anstalt wieder ausgehändigt. Personen
ohne gültige Ausweisdokumente erhalten keinen Zutritt.

Sofern nicht bereits erfolgt, muss vor Arbeitsantritt in den Anstalten
eine -positive- Sicherheitsüberprüfung des einzusetzenden Personals des
AN erfolgen. Die hierzu notwendigen formellen Voraussetzungen sind
durch den AN sicherzustellen und der Aufwand bei der Kalkulation zu
berücksichtigen. Nach Beauftragung des Rahmenvertrages ist dem AG
unverzüglich eine Liste aller vorgesehenen Mitarbeiter mit Namen,
Zuname, Adresse, Ausweisnummer und eine Fotokopie des
Personalausweises, sowie die jeweilige Einverständniserklärung für die
Auskunft aus dem BZR vorzulegen.

In den Anstalten gilt ein Verbot von Mobiltelefonen. Diese sind an der
Pforte abzugeben und werden den Besitzern mit Ihren Ausweisen bei
Verlassen der Anstalt wieder übergeben. Die am Bau beteiligten Firmen
haben ihre Baustellenlogistik derart aufzubauen, dass in der Regel kein
zwingender örtlicher Bedarf an eine Mobiltelefon- Notwendigkeit
besteht.

Der AN erhält keinen Zugangsschlüssel für die Haftanstalt oder zum
Arbeitsbereich. Ein freies, selbstständiges Bewegen (außerhalb der
zugewiesenen Arbeitsbereiche) in den Gebäuden und auf dem Gelände der
Anstalt ist nicht möglich. Jegliche Bewegungen, Transporte auf dem
Gelände sind rechtzeitig anzumelden und erfolgen auch zum Eigenschutz
immer in Abstimmung und Begleitung durch Bedienstete der Anstalt.
Anweisungen des Personals, bezogen auf vollzugliche Angelegenheiten und
den Aufenthalt innerhalb der Anstalt, ist jederzeit umgehend und
uneingeschränkt Folge zu leisten. Bei Zuwiderhandlung wird die
jeweilige Anstalt unmissverständlich von ihrem Hausrecht Gebrauch
machen.

2.2 Vollständigkeit der angebotenen Leistungen

In die nachfolgenden Positionen sind alle Kosten, die für die
fachgerechte Sanierung gemäß den jeweils betreffenden gesetzlichen
Regelungen, Verordnungen und Richtlinien erforderlich sind,
einzukalkulieren wie z.B.

- Nutzung der vorgeschriebenen PSA
- Aufbau Schutzbereich incl. Schleusen, Abschottungen und Unterdruck
- Einsatz von Industriesaugern
- Demontagearbeiten
- Verpackung der Abfälle und ausschleusen
- Vorhaltung von Abfallcontainern
- Transportkosten zur Deponie
- Deponiegebühr
- Reinigungsarbeiten
- Restfaserbindung
- Freimessungen
- Abbau der Schutzmaßnahmen und gegebenenfalls Entsorgung dieser
einschl. Deponiegebühr.
- Feinreinigung der Baustellenbereiche nach Asbestrichtlinie

Eignung des Personals:

Die Sanierungsmaßnahme ist von sachkundigem Personal zu leiten und zu
überwachen. Der Leitende und der Aufsichtführende ist dem AG zu
benennen, ihr Nachweis der Sachkunde vor Beginn der Tätigkeit durch
Bescheinigungen nachzuweisen.
Je nach Schadstoff werden gefordert:
- bei Arbeiten mit Asbest ist die Sachkunde gemäß TRGS 519
- bei Arbeiten an künstlichen Mineralfasern eine Schulung nach TRGS 521
- bei Arbeiten an bleihaltigen Beschichtungen die TRGS 505
- bei allen anderen Schadstoffen der Sachkundenachweis
  nach DGUV Regel 101-004 für Gebäudeschadstoffe / TRGS 524

Bei der Ausführung der Arbeiten ist ausschließlich fachkundiges
Personal einzusetzen. Die Beschäftigten sind anhand des Arbeitsplanes
und der Betriebsanweisung vom Auftragnehmer zu unterweisen. Der
Nachweis der Unterweisung ist vor Ort bereitzuhalten und auf Verlangen
der Bauüberwachung oder des SiGeKo vorzulegen. Werden
arbeitsmedizinische Untersuchungen nach den Arbeitsschutzbestimmungen
erforderlich, so ist der Nachweis der Vor- und Nachsorgeuntersuchungen
vor Ort bereitzuhalten und auf Anforderung vorzuweisen. Auf der
Baustelle dürfen nur Arbeitnehmer beschäftigt werden, die einer
arbeitsmedizinischen Vorsorgeuntersuchung unterzogen worden sind. Die
Arbeitsmedizinische Vorsorge richtet sich nach der Verordnung zur
arbeitsmedizinischen Vorsorge und den dazu veröffentlichten
Arbeitsmedizinischen Regeln.

Sollten die ausgeschriebenen Leistungen oder Teile davon nicht durch
den Bieter selbst, sondern durch Dritte (Nachunternehmer) ausgeführt
werden, so hat bei Angebotsabgabe der Bieter eine rechtsverbindliche
Verpflichtungserklärung desjenigen Dritten abzugeben, der die Leistung/
Teilleistungen ausführen soll. Mit dieser Verpflichtungserklärung hat
der Bieter sicherzustellen, dass er für die geplante Bauzeit auf die
wirtschaftlichen und finanziellen sowie technischen und/oder
beruflichen Fähigkeiten des Unternehmens zurückgreifen kann.

Der Bieter muss außerdem mit Angebotsabgabe nachweisen, dass er
und/oder der Dritte die auszuführenden Arbeiten tatsächlich ausführen
darf (wie z.B. Zulassung nach GefStoffV), über den notwendigen
Personalbedarf verfügt (Sachkunde gem. TRGS 519) und dass die AN einer
arbeitsmedizinischen Vorsorgeuntersuchung unterzogen worden sind (G1.2,
G26, G40). Ein nachträgliches Wechseln des Dritten ist ausgeschlossen.
Sollten durch Dritte Teilleistungen erbracht werden, sind die
entsprechenden Positionen bei Angebotsabgabe zu benennen.

Baustelleneinrichtung und Sicherheit:

Personalunterkünfte, Lager- und Stellflächen können seitens der
Anstalten i.d.R. nicht zur Verfügung gestellt werden. Eine WC- und
Waschanlage ist bauseits nicht vorhanden. Mit Anreise sind alle für die
Sanierung erforderlichen Geräte mitzubringen und im Baustellenbereich
vorzuhalten. Der Auftragnehmer ist für die Sicherheit auf der Baustelle
für die Bauzeit verantwortlich. Dies schließt auch die Sicherung gegen
Einbruch, Vandalismus usw. ein. Eine Ergänzung der
Baustelleneinrichtung aufgrund größerer Maßnahmen erfolgt nur auf
gesonderte Anweisung des Auftraggebers. Der Platz für die Aufstellung
der Baustelleneinrichtung muss seitens der Anstalten zugewiesen werden.

Material und Geräte:

Sämtliche Leistungen umfassen auch die Lieferung der dazugehörenden
ungebrauchten Materialien, sowie der Geräte, einschl. Abladen, ggf.
Lagern auf der Baustelle, und Abtransport. Das zum Einbau bzw. zum
Einsatz kommende Material und Gerät ist aufgrund der begrenzten
Lagermöglichkeiten möglichst ohne Zwischenlagerung direkt an die
Verwendungs- bzw. Einsatzstelle zu schaffen und i.d.R. arbeitstäglich
von der Baustelle zu entfernen.

Persönliche Schutzausrüstung:

Die Kosten für die erforderliche Schutzausrüstung sind in die
Einheitspreise einzukalkulieren, ebenso die Kosten für die
Arbeitserschwernis sowie die Entsorgungskosten der PSA.

Maße:

Der Auftragnehmer hat vor Ausführung sämtliche Maße örtlich zu
überprüfen. Dies ist in die Einheitspreise mit einzukalkulieren. Das
Aufmaß aller durchzuführenden Arbeiten ist gemeinsam mit dem
Auftraggeber bzw. der Bauüberwachung auszuführen, bzw. ist nachweislich
dem Auftraggeber darzulegen. Unstimmigkeiten sind sofort mit dem AG
abzuklären.

Mengenansätze, Anspruch auf Vergütung:

Die im LV des Einzelabrufs bzw. des Einzelauftrags angegebenen Mengen
sind für die Materialbestellungen des AN nicht verbindlich und sind vom
AN vor Materialbestellungen für die beabsichtigte Ausführung zu
überprüfen. Für die im Rahmenvertrags-LV angegebenen Leistungen und
Mengen besteht kein Anspruch auf Vergütung, sondern nur für die aus
Einzelabrufaufträgen.

Schutzvorkehrungen:

Schäden und Verschmutzungen an den Gebäuden, Flächen oder
Einrichtungsgegenständen der Anstalt sind wirksam zu vermeiden. Die
Beseitigung vom AN verursachter Schäden oder Verschmutzungen an den
Gebäuden, Flächen oder Einrichtungen gehen zu Lasten des AN. Die
Bereiche sind durch geeignete Maßnahmen zu schützen sowie nach
Beendigung der Arbeiten im ordnungsgemäßen Zustand und in vorgefundener
Art und Weise zu übergeben. Alle für die Sanierung eingebauten
Schutzmaßnahmen sind nach Abschluss der Maßnahme rückstandsfrei
auszubauen und zu entsorgen.

Fluchtwegesituation:

Rettungswege sind freizuhalten; diese werden zu Baubeginn gemeinsam in
Abstimmung mit dem Sicherheits- und Gesundheitsschutzkoordinator
festgelegt.

Feuergefährliche Arbeiten:

Arbeiten mit feuergefährlichen Verfahren dürfen nur durchgeführt
werden, wenn eine Brandwache vorhanden und der Arbeitsbereich
ausreichend mit geeigneten Feuerlöschern ausgestattet ist. Die Arbeiten
müssen 2 Stunden vor Arbeitsende eingestellt werden.

Abschaltungen:

Abschaltungen (Elektro, Gas, Wasser, Lüftung) werden grundsätzlich von
den Anstalten vorgenommen. Die erforderlichen Abschaltungen sind
rechtzeitig schriftlich vom AN beim AG und der Anstalt zu beantragen.

Ortsbesichtigung, An- und Abfahrten:

Oftmals wird eine vorhergehende Ortsbesichtigung zwecks Erfassung des
Leistungsumfangs erforderlich. Die vorhergehende Ortsbesichtigung wird
unter Titel 1 erfasst und wird einmalig je Einzelabrufauftrag einschl.
An- und Abfahrt vergütet. An- und Abfahrten während der
Leistungserbringung werden gesondert vergütet.

Zur An- und Abfahrt zählen alle Kosten wie z.B.
- PKW / LKW Kosten
- Reisekosten des Personals / der Kolonne
- Auslösungen
- Stundenlohnanteile für Reisezeit des Personals
- Übernachtungskosten wenn erforderlich.
- Transportkosten der Sanierungsgeräte.

Stundenlohnarbeiten:

Für Stundenlohnarbeiten können, unabhängig von den jeweils zur
Verfügung stehenden Berufsgruppen, nur die Verrechnungssätze anerkannt
werden, die dem Schwierigkeitsgrad der auszuführenden Arbeiten
angemessen sind. Bei allen bis zur Gesamtabnahme auszuführenden
Stundenlohnarbeiten wird der Zeitaufwand für An- und Abfahrt nicht
anerkannt.

Hinweispflicht des Auftragnehmers, Abweichungen:

Erkennt der Anbieter, dass die Leistung nicht erschöpfend beschrieben
ist, so hat er dieses schriftlich mitzuteilen. Können die Arbeiten auf
Grund örtlicher Gegebenheiten nicht nach den vorgesehenen Verfahren
ausgeführt werden, so ist eine Abweichung nur mit ausdrücklicher
Zustimmung des AG bzw. der Bauüberwachung zulässig.

Abfallmanagement, Entsorgung:

Die bei der Sanierungsmaßnahme anfallenden Abfälle sind vom AN einer
geeigneten Entsorgungsanlage zuzuführen. Sie gehen mit dem Verlassen
der Baustelle in den alleinigen Verantwortungsbereich des AN über. Der
Bauherr wird über eine Vollmacht dem AN die Rechte zum elektronischen
Nachweisverfahren übertragen. Der AN unterzeichnet eigenverantwortlich
die Containerabfuhr. Der AN hat die Annahmebedingungen mit den
Entsorgungseinrichtungen eigenverantwortlich zu klären und das Ergebnis
dem AG bis spätestens 7 Werktage nach Beginn der Baustelle mitzuteilen.
Die anfallenden Entsorgungsgebühren werden gesondert vergütet. Der
Nachweis über das elektronische Abfallverfahren ist in die
Einheitspreise einzukalkulieren.

In den Einheitspreisen sind die Kosten für die fachgerechte Entsorgung
bzw. Verwertung von Verpackungen etc. enthalten.

Anfallende Abfälle sind noch an der Entstehungsstelle sortenrein zu
trennen, auf Entsorgungsgröße zu zerkleinern, entsprechend der
gesetzlichen Bestimmungen verpacken, zu lagern, zu konfektionieren und
zu transportieren; dies ist in die Einheitspreise einzukalkulieren. Die
Auflagen der jeweiligen Entsorgungseinrichtungen und des Transporteurs
sind zu beachten. Bei nicht fachgerechter Entsorgung behält sich der AG
den sofortigen Ausschluss von den weiteren Arbeiten vor. Dadurch
entstehende Mehrkosten trägt der AN. Jeder einzelne Abfallbehälter mit
Schadstoffen muss mit den Entsprechenden Gefahrensymbolen
gekennzeichnet sein.

Beanspruchte Flächen und Wegeflächen sind bei Verschmutzung
arbeitstäglich zu reinigen. Der Aufwand hierfür ist mit den
Einheitspreisen abgegolten.

Es muss bei allen anfallenden Arbeiten darauf geachtet werden, dass
Beschädigungen der Einrichtungen und des Gebäudes vermieden werden.
Sich daraus ergebene Schutzmaßnahmen sind in die Einheitspreise
einzukalkulieren. Jeglicher Transport für den Material- und/oder
Schutttransport innerhalb und außerhalb des Gebäudes hat möglichst
staub- und erschütterungsfrei zu erfolgen. Das Abwerfen von Material
jeglicher Art in Sammelbehälter oder dergl. ist unzulässig.

Raumluftmessungen, Kontrollen:

Die Freimessungen werden bei Beginn der Arbeiten festgelegt. Sie sind
dem Baufortschritt entsprechend rechtzeitig, mindestens 5 Tage vor der
Durchführung, durch den AN bei der Bauüberwachung anzumelden.
Stillstandzeiten (für Freimesszeiten incl. vor- und nachbereitende
Arbeiten) sind einzukalkulieren.

Der AG behält sich vor, unangemeldete Kontrollen zur allgemeinen und
schadstoffspezifischen Sicherheit zu veranlassen.
Das schließt auch folgende Messungen ein:
- sanierungsbegleitende Messungen nach VDI 3492
- Emissionsmessungen nach VDI 3861 (Unterdruckgeräte und Sauger mit
Filterklasse H und Zusatzanforderungen für Asbest)
- Einhaltung Schallpegel gemäß BImSchG

Sollten die Raumluftmessungen / Kontrollen vor Aufhebung der
Schutzmaßnahmen durch Verschulden des Auftragnehmers den in den
betreffenden Richtlinien genannten Grenzwert nicht einhalten oder nicht
auswertbar sein, so gehen die Kosten für die erneute Durchführung der
Messung zu Lasten des AN. Die Kosten werden von den Rechnungen des AN
in Abzug gebracht.

Sicherheit- und Gesundheitsschutzkoordination /Baustellenverordnung:

Es gelten die betreffenden Baustellenverordnungen bzw. Verordnungen der
jeweiligen Anstalten. Der vom Sicherheits- und
Gesundheitsschutzkoordinator (SiGeKo) erstellte Sicherheits- und
Gesundheitsschutzplan (SiGe-Plan) ist einzuhalten. Änderungen in
zeitlicher und räumlicher Arbeitsfolge sind mit dem AG, der Anstalt und
dem SiGeKo abzustimmen. Die Gefährdungsbeurteilung des Unternehmens für
die auszuführenden Arbeiten sind vor Baubeginn dem SiGeKo zu übergeben.

Unterlagenpflicht des Auftragnehmers:

Folgende Unterlagen müssen vor Auftragsvergabe vorliegen:

- Bekanntgabe des Aufsichtsführenden, der Fachbauleiter und deren
Stellvertreter auf der Baustelle gemäß TRGS 519 incl.
Sachkundenachweis. Anmerkung: Der Austausch von bereits schriftlich
genannten Führungskräften nur im Einvernehmen mit dem AG vorgenommen
werden. Hierbei ist rechtzeitig vor dem Wechsel ein formloser,
schriftlicher Antrag zu stellen

- Positivliste des IFA für alle auf der Baustelle eingesetzten Geräte
und Maschinen, Nachweis der regelmäßigen Prüfung
- Die Transportgenehmigung nach § 49 KrW-AbfG und die Annahmeerklärung
einer Deponie
Folgende Unterlagen müssen spätestens 1 Woche bzw. vor Arbeitsaufnahme
vorliegen:
- Arbeitsplan, mit detaillierter Darstellung der Arbeitsabläufe
räumlich und zeitlich, einschl. zutreffender Betriebsanweisung
- mit dem AG und der Anstalt abgestimmter Bauzeitenplan
- Gefährdungsbeurteilung, mit Nachweis der Unterweisung der Mitarbeiter
- Anzeigen BG und Amt für Arbeitssicherheit
- Name und Anzahl der Ersthelfer auf der Baustelle

Folgende Unterlagen müssen jeweils mit der Rechnungsstellung vorgelegt
werden:
- bestätigte Stundennachweise
- von der Bauüberwachung und dem AG akzeptierte Aufmaße
- Die nach den abfallrechtlichen Bestimmungen zum Nachweis einer
ordnungsgemäßen Entsorgung erforderlichen Erklärungen, Bestätigungen,
Beläge sowie der Begleitscheine.

Folgende Unterlagen werden regelmäßig vom AG bzw. der Bauüberwachung
abgefordert und müssen vollständig bei Endabnahme vorliegen:
- Bautagesberichte; der AN ist zur Führung von Bautagesberichten
verpflichtet. Die Berichte sind mindestens wöchentlich dem AG
vorzulegen. Die Form der Bautagesberichte ist mit dem AG, oder dessen
Bevollmächtigtem abzustimmen.
- Abnahmeprotokolle aller durchgeführten Messungen des Fasergehaltes in
der Raumluft und /oder von Raumluftfilteranlagen
- Messstreifen (lückenloser Nachweis, auch von Sonn- und Feiertagen,
sowie von Zeiten während die Arbeit ruht) aller benötigten
Raumluftfilteranlagen und der Unterdruckgeräte in den Arbeitsbereichen
- Nachweise der ordnungsgemäßen Entsorgung aller abgängigen Massen

## 084 Schadstoffsanierungsarbeiten

### Titel 01 Vorbereitende Arbeiten

#### Untertitel 01.01 Baustelleneinrichtung

**01.01.0010 Baustelle einrichten**
StL-Nr. STLB-Bau 2025-04
Baustelle für sämtliche, in der Leistungsbeschreibung
aufgeführten Leistungen einrichten.
Menge: 5,000 St
Kostengruppe DIN 276 2018-12: 391000000
LB-DIN: 000

**01.01.0020 Magazincontainer aufstellen räumen einwandig Stahl L 4m B 2,5m**
StL-Nr. STLB-Bau 2025-04
Magazincontainer, aufstellen und räumen, einwandig,
Stahl, Einzelcontainer-Länge 4 m, Einzelcontainer-
Breite bis 2,5 m, Standplatz auf vorh. tragfähigen
ebenen Untergrund,
Herstellen und Räumen der Ver- und
Entsorgungsanschlüsse des Containers innerhalb der
Baustelleneinrichtung werden gesondert vergütet, Warten
und Betreiben werden gesondert vergütet.
Menge: 5,000 St
Kostengruppe DIN 276 2018-12: 391000000
LB-DIN: 000

**01.01.0030 Magazincontainer vorhalten einwandig Stahl L 4m B 2,5m**
StL-Nr. STLB-Bau 2025-04
Magazincontainer, vorhalten, Reinigung wird gesondert
vergütet, einwandig, Stahl, Einzelcontainer-Länge 4 m,
Einzelcontainer-Breite bis 2,5 m,
Positionsmenge = Produkt aus
'....................................................'
(Vorhaltemenge)
mal
'....................................................'
(Vorhaltedauer).
Menge: 5,000 StWo
Kostengruppe DIN 276 2018-12: 391000000
LB-DIN: 000

**01.01.0040 Bauzaun Stahlrohrrahmen verz Vergitterung H 2m aufstellen räumen**
StL-Nr. STLB-Bau 2025-04
Bauzaun, auf unbefestigtem Untergrund, aus
Einzelelementen mit verzinktem Stahlrohrrahmen und
Vergitterung, mit Standfüßen, Zaunoberkante über
Oberfläche Gelände 2 m, aufstellen und räumen.
Menge: 50,000 m
Kostengruppe DIN 276 2018-12: 391000000
LB-DIN: 000

**01.01.0050 Bauzaun Stahlrohrrahmen verz Vergitterung H 2m vorhalten**
StL-Nr. STLB-Bau 2025-04
Bauzaun, auf unbefestigtem Untergrund, aus
Einzelelementen mit verzinktem Stahlrohrrahmen und
Vergitterung, mit Standfüßen, Zaunoberkante über
Oberfläche Gelände 2 m, vorhalten,
Positionsmenge = Produkt aus
'....................................................'
(Vorhaltemenge)
mal
'....................................................'
(Vorhaltedauer).
Menge: 5,000 mWo
Kostengruppe DIN 276 2018-12: 391000000
LB-DIN: 000

**01.01.0060 Aufenthaltscontainer mit WC/Dusche;**
Aufenthaltscontainer mit WC/Dusche;

Aufenthaltscontainer mit abgetrenntem Sanitärbereich,
ausgestattet mit folgenden Einrichtungen:

- WC in ausreichender Anzahl
- Waschbecken
- Dusche
- Beleuchtung
- Beheizung

Aufenthaltscontainer mit abgetrenntem Sanitärbereich
für den AN in ausreichender Größe und Anzahl,
einschließlich Heizung, Beleuchtung und eines
Anschlusses an das
Abwassernetz samt aller hierfür erforderlichen
Leitungen, für die Dauer der Bauzeit liefern,
vorhalten, betreiben
und nach Beendigung der Arbeiten wieder abbauen.
Menge: 5,000 Wo
Kostengruppe DIN 276 2018-12: 391000000

**01.01.0080 Verlängerung Aufenthaltscontainer, WC/Dusche;**
Verlängerung Aufenthaltscontainer, WC/Dusche;

Verlängerung und Betrieb des vorgenannten
Aufenthaltscontainers über die geplante Vorhaltezeit

EP je Woche
Menge: 1,000 Wo
Kostengruppe DIN 276 2018-12: 391000000

#### Untertitel 01.02 Ausführungsvorbereitung

**01.02.0010 An- und Abfahrtspauschale Vorbesichtigung**
An- und Abfahrtspauschale für die Ortsbesichtigung
zwecks Erfassung des Leistungsumfangs. In diese
Positionen sind alle Kosten für die An- und Abreise
einzukalkulieren wie z.B.
- PKW / LKW Kosten
- Reisekosten des Personals
- Auslösungen
- Stundenlohnanteile für Reisezeit des Personals
- Übernachtungskosten wenn erforderlich.
- Transportkosten der Sanierungsgeräte
Abrechnungsbasis: einmalig je Leistungsabruf bzw.
Einzelauftrag
Menge: 20,000 St
Kostengruppe DIN 276 2018-12: 399000000

**01.02.0020 An- und Abfahrtspauschale**
An- und Abfahrtspauschale;
In dieser Positionen sind alle Kosten für die An- und
Abreise einzukalkulieren wie z.B.
- PKW / LKW Kosten
- Reisekosten des Personals / der Kolonne
- Auslösungen
- Stundenlohnanteile für Reisezeit des Personals
- Übernachtungskosten wenn erforderlich.
- Transportkosten der Sanierungsgeräte
Abrechnungsbasis: arbeitstäglich pro Einsatz der
Kolonne vor Ort
Menge: 50,000 St
Kostengruppe DIN 276 2018-12: 399000000

**01.02.0030 Abschottung auf Holzlattung**
Abschottung raumhoch auf Holzlattung mit 0,5 mm starker
Folie zweilagig, mit wasserfestem Industrieklebeband
befestigt und Stöße ca. 30 cm überlappend, staubdicht
abgedichtet, unterdruckfest, einschließlich Erstellung
von Durchdringungen und Andichten.
Nach Abschluss der Sanierungsarbeiten sind die
Abschottungen vollständig abzubauen,
abzutransportieren und fachgerecht zu entsorgen.
Die Schottung ist gegen unbefugten Zugang und Einsicht
zu sichern.
Klebereste sind zu entfernen und Beschädigungen am
Bestand auszubessern.
Abrechnungsbasis: folienüberspannte Fläche.
Menge: 200,000 m2
Kostengruppe DIN 276 2018-12: 399000000

**01.02.0040 Abschottung ohne Holzlattung**
Abschottung ohne Holzlattung mit 0,5 mm starker Folie
zweilagig, mit wasserfestem Industrieklebeband
befestigt
und Stöße ca. 30 cm überlappend staubdicht abgedichtet,
unterdruckfest, einschließlich Erstellung von
Durchdringungen und Andichten.
Nach Abschluss der Sanierungsarbeiten sind die
Abschottungen vollständig abzubauen,
abzutransportieren und fachgerecht zu entsorgen.
Die Schottung ist gegen unbefugten Zugang und Einsicht
zu sichern.
Klebereste sind zu entfernen und Beschädigungen am
Bestand auszubessern.
Abrechnungsbasis: folienüberspannte Fläche.
Menge: 200,000 m2
Kostengruppe DIN 276 2018-12: 399000000

**01.02.0050 Folienschott in Zwischendecke**
Folienschott in Zwischendecke: Senkrechte
Folienschotts in der Zwischendecke anbringen und
andichten der Folienfläche, einschl. aller
Durchdringungen.
Ständerkonstruktion und erhöhter Montageaufwand
aufgrund von Installationsführung im Zwischendeckenbereich sind mit einzukalkulieren. Nach
Sanierung rückstandsfrei entfernen und Material
fachgerecht entsorgen.
Abrechnungsbasis: folienüberspannende Fläche.
Menge: 50,000 m2
Kostengruppe DIN 276 2018-12: 399000000

**01.02.0060 Bautür in Abschottung**
Bautür in die Abschottung einbauen. Größe 100 x 200 cm.
Tür abschließbar.
Menge: 5,000 St
Kostengruppe DIN 276 2018-12: 399000000

**01.02.0070 Durchgangsöffnung in Abschottung**
Durchgangsöffnung in die Abschottung / Staubschutzwand
einbauen als Reißverschlusstür. Größe ca. 100 x 200 cm.
Menge: 20,000 St
Kostengruppe DIN 276 2018-12: 399000000

**01.02.0080 Bodenabschottung**
Bodenabschottung aus PE Folie 0,5 mm zweilagig,
staubdicht verklebt, herstellen und nach Sanierung
rückstandsfrei entfernen und Material fachgerecht
entsorgen.
Abrechnungsbasis: abgedeckte Bodenfläche.
Menge: 200,000 m2
Kostengruppe DIN 276 2018-12: 399000000

**01.02.0090 Boden mit Hartfaserplatte schützen**
Boden mit Hartfaserplatte schützen. Den Boden zum
Schutz während der Arbeiten mit Hartfaserplatte
auslegen. Die Stöße sind mit Industrieklebeband zu
verkleben. Es ist zu beachten, dass in den Räumen ggf.
Inventar vorliegt. Hierdurch erforderliche Ausschnitte
der Hartfaserplatte sind einzurechnen. Nach Sanierung
wieder ausbauen und Material fachgerecht entsorgen.
Abrechnungsbasis: abgedeckte Bodenfläche.
Menge: 50,000 m2
Kostengruppe DIN 276 2018-12: 399000000

**01.02.0100 Abschottung Spanplatte Sichtschutz**
Abschottung als Sichtschutz sowie als Schutz vor
unbefugtem Betreten der Sanierungsbereiche, aus
Spanplatte Dicke bis 13 mm auf Unterkonstruktion
aus Kanthölzern 4/6 cm, herstellen, vorhalten und nach
Abschluss der Sanierungsarbeiten demontieren und
Material fachgerecht entsorgen.
Abrechnungsbasis: m² erstellte Fläche.
Menge: 50,000 m²
Kostengruppe DIN 276 2018-12: 399000000

**01.02.0110 Wände u. Inventar mit Folie abkleben**
Wände und Inventar mit Folie abkleben.
Soweit vor Wänden Inventar steht, sind die Wände ab
Oberkante des Inventars mit allem davor gestellten
Inventar mit Folie (Mindeststärke 200 µm) abzuhängen
und an Folie/Boden abzudichten. Gleiches gilt für
Bilder, angehängtes Mobiliar, Heizkörper usw.
Nach Sanierung wieder entfernen und fachgerecht
entsorgen.
Vorhandene Beschädigungen am Mobiliar müssen vor Beginn
der Arbeiten der Bauleitung mitgeteilt werden.
Abrechnungsbasis: m² folienbedeckte Oberfläche.
Menge: 250,000 m2
Kostengruppe DIN 276 2018-12: 399000000

**01.02.0120 freistehendes Inventar mit Folie abdecken**
Freistehendes Inventar mit Folie abdecken und abkleben.
Schreibtische, Tische, Beistelltische und weiteres
Inventar mit Folie (Mindeststärke 200 µm) abhängen und
an Folie/Boden abdichten. Nach Sanierung wieder
entfernen und fachgerecht entsorgen. Beschädigungen am
Mobiliar müssen vor Beginn der Arbeiten der Bauleitung
mitgeteilt werden.
Abrechnungsbasis: m² folienbedeckte Oberfläche.
Menge: 100,000 m2
Kostengruppe DIN 276 2018-12: 399000000

**01.02.0130 Verschließen Öffnungen und Durchlässe**
Verschließen aller Öffnungen (bis 20 x 20 cm),
Durchlässe und Durchdringungen mit einer doppelten Lage
PE-Folie (0,4 mm, normal entflammbar B2) in den
Sanierungsbereichen. Hierzu zählen Kabel- und
Rohrdurchführungen sowie Durchführungen von
Lüftungskanälen und die Abdichtung von Türen, Fenstern,
Klappen, Spalten und Zwischenräumen. Die Folien sind
stoßversetzt mit dem Klebeband so einzubauen, dass eine
staubdichte Abschottung entsteht.
Nach Abschluss der Sanierungsarbeiten die Abschottungen
und Abdichtungen vollständig und restlos entfernen und
fachgerecht entsorgen.
Abrechnungsbasis: pro Sanierungsbereich
Menge: 20,000 St
Kostengruppe DIN 276 2018-12: 399000000

**01.02.0140 PU Schaum in Öffnungen**
Schließen von Öffnungen mit Bauschaum.
Öffnungsgröße bis 0,10 m², und nach Sanierung
rückstandsfrei entfernen und entsorgen.
Abrechnungsbasis: pro Stück
Menge: 20,000 St
Kostengruppe DIN 276 2018-12: 399000000

**01.02.0150 PSA für Dritte**
Persönliche Schutzausstattung für Dritte für die
Begehung des Arbeitsbereiches, z. B. den Auftraggeber,
Bedienstete der Anstalt, sowie Messtechniker, in
diversen
Größen anliefern und bereithalten.
Die persönliche Schutzausstattung besteht aus:
- Einweg- oder Mehrwegschutzanzügen
- Arbeitsschuhen für den Schwarzbereich (Gummistiefel).
Die Schutzausstattung ist nach jeder Benutzung zu
dekontaminieren, zu reinigen bzw. fachgerecht zu
entsorgen.
Der Verbrauch ist durch Unterschrift der entsprechenden
Person nachzuweisen.
Abrechnungsbasis: pro bestätigter PSA-Einheit
Menge: 20,000 St
Kostengruppe DIN 276 2018-12: 399000000

**01.02.0160 Sauger stellen und nutzen**
Sauger der Staubklasse H, baumustergeprüft für den
Einsatz in der Asbestsanierung (wenn nicht bereits in
anderen Positionen gefordert und dort einzurechnen) mit
einer effektiven Leistung von ca. 1 kW anfahren,
aufbauen und installieren, für die Dauer der Maßnahme
vorhalten, nutzen und instand halten, abbauen und
abfahren. Das Umsetzen von Sanierungsbereich zu
Sanierungsbereich im Arbeitsfortschritt ist
einzurechnen.
Die Sauger werden zur Reinigung von Oberflächen und zur
Reinigung der Sanierungsbereiche eingesetzt. Das
Anpassen an die örtlichen Gegebenheiten und
Arbeitserfordernisse, Bürstenvorsätze, Saugrohre und -
verlängerungen, sowie Anschlüsse und Abluftführungen,
sind einzurechnen.
Die anzubietenden Geräte dürfen noch nicht unter
Schwarzbereichsbedingungen eingesetzt gewesen sein,
weil sie außerhalb abgeschotteter Sanierungsbereiche
aufgestellt werden. Die Schadstofffreiheit der Geräte
ist vor jedem erneuten Aufstellen in einen anderen
Sanierungsbereich durch Staubproben (1 St. pro Gerät)
nachzuweisen. Der Probennahmepunkt wird von der
Bauüberwachung festgelegt.
Die Kontaktproben sind von einem akkreditiertem
Messinstitut vorzunehmen und auszuwerten. Die dadurch
entstehenden Kosten sind einzukalkulieren. Der Bauherr
behält sich eine Kontrolle der Sauger hinsichtlich
früherer Einsätze im Schwarzbereich vor. Baustillstand
durch einen erforderlichen Austausch der Sauger geht zu
Lasten des Unternehmers.
Die erforderliche Sauggutentsorgung und Reinigung des
Saugers ist, soweit nicht bereits anderswo
ausgeschrieben, einzurechnen.
Abrechnungsbasis: pauschal pro Einzelabruf bzw. -
beauftragung
Menge: 40,000 St
Kostengruppe DIN 276 2018-12: 399000000

**01.02.0170 Einkammer-Personalschleuse**
Herstellen, Vorhalten, Unterhalten, Betreiben und
arbeitstägliches Reinigen einer 1-Kammer-
Personalschleuse für die Dauer der jeweiligen
Sanierungsarbeiten. Nach Sanierung wieder entfernen
und fachgerecht entsorgen.
Der Aufbau und die Einrichtung sind gem. den Vorgaben
der betreffenden TRGS auszuführen.
Die Größe der Schleuse richtet sich nach dem
Personaleinsatz auf der Baustelle und den
räumlichen Möglichkeiten.
Der Zugang außerhalb der regulären Arbeitszeiten ist
für unbefugte Personen zu verhindern.
Menge: 10,000 St
Kostengruppe DIN 276 2018-12: 399000000

**01.02.0180 Einkammer-Personalschleuse umsetzen**
1-Kammer- Personalschleuse umsetzen, von
Sanierungsbereich zu Sanierungsbereich innerhalb des
Gebäudes und von Geschoss zu Geschoss transportieren,
aufbauen, anpassen, nutzen, zurückbauen, inklusive
aller Anpassungs- und Andichtungsarbeiten, Passstücke
usw.
Menge: 5,000 St
Kostengruppe DIN 276 2018-12: 399000000

**01.02.0190 Vierkammer-Personalschleuse**
Herstellen, Vorhalten, Unterhalten, Betreiben und
arbeitstägliches Reinigen einer 4-Kammer-
Personalschleuse für die Dauer der jeweiligen
Sanierungsarbeiten. Nach Sanierung wieder entfernen
und fachgerecht entsorgen.
Der Aufbau und die Einrichtung sind gem. den Vorgaben
der betreffenden TRGS auszuführen.
Die Größe der Schleuse richtet sich nach dem
Personaleinsatz auf der Baustelle und den
räumlichen Möglichkeiten.
Der Zugang außerhalb der regulären Arbeitszeiten ist
für unbefugte Personen zu verhindern.
Menge: 5,000 St
Kostengruppe DIN 276 2018-12: 399000000

**01.02.0200 Vierkammer-Personalschleuse umsetzen**
4-Kammer- Personalschleuse umsetzen, von
Sanierungsbereich zu Sanierungsbereich innerhalb des
Gebäudes und von Geschoss zu Geschoss transportieren,
aufbauen, anpassen, nutzen, zurückbauen, inklusive
aller Anpassungs- und Andichtungsarbeiten, Passstücke
usw.
Menge: 1,000 St
Kostengruppe DIN 276 2018-12: 399000000

**01.02.0210 Zweikammer-Materialschleuse**
Herstellen, Vorhalten, Unterhalten, Betreiben und
arbeitstägliches Reinigen einer 2-Kammer-
Materialschleuse für die Dauer der jeweiligen
Sanierungsarbeiten. Nach Sanierung wieder entfernen
und fachgerecht entsorgen.
Der Aufbau und die Einrichtung sind gem. den Vorgaben
der betreffenden TRGS auszuführen.
Die Größe der Schleuse richtet sich nach dem
erforderlichen Transportumfang auf der Baustelle und
den räumlichen Möglichkeiten.
Der Zugang außerhalb der regulären Arbeitszeiten ist
für unbefugte Personen zu verhindern.
Menge: 5,000 St
Kostengruppe DIN 276 2018-12: 399000000

**01.02.0220 Zweikammer-Materialschleuse umsetzen**
2-Kammer- Materialschleuse umsetzen, von
Sanierungsbereich zu Sanierungsbereich innerhalb des
Gebäudes und von Geschoss zu Geschoss transportieren,
aufbauen, anpassen, nutzen, zurückbauen, inklusive
aller Anpassungs- und Andichtungsarbeiten, Passstücke
usw.
Menge: 1,000 St
Kostengruppe DIN 276 2018-12: 399000000

**01.02.0230 600 m³/h Umluft- u. Unterdruckanlage installieren**
Umluft- u. Unterdruckanlage installieren und herstellen
eines Unterdrucks in den einzelnen Sanierungsbereichen.
Die Luftwechselrate sollte min. das achtfache des
Rauminhaltes betragen.
Luftleistung von 0 m3/h bis 600 m3/h. Die zum Einsatz
kommenden Geräte müssen den Anforderungen der
betreffenden TRGS entsprechen.
An- und Abtransport, Aufbauen, Anschließen, Vorhalten,
Betreiben, Demontieren und alle damit zusammenhängenden
Montageleistungen einschl. dem erforderlichen Material
für die Installation und den Betrieb sind in die
Position mit einzurechnen, einschl. des
Unterdruckmessgerätes.
Die Anlage ist im Außenbereich aufzustellen.
Schutzmaßnahmen gegen Witterungseinflüsse sind
einzukalkulieren. Die Abluft der Anlage ist ins Freie
zu führen.
Nachzuweisen sind: Protokoll der jährlichen
Überwachung; Messbericht über die gesamte
Abluftkonzentration nach VDI 3861; BIA-Prüfzeugnisse
der eingesetzten Feinstaubfilter.
Menge: 5,000 St
Kostengruppe DIN 276 2018-12: 399000000

**01.02.0240 600 m3/h Umluft- und Unterdruckanlage umsetzen**
Vorgenannte Umluft- und Unterdruckanlage aus Pos.
01.02.240
umsetzen und von Sanierungsbereich zu Sanierungsbereich
innerhalb des Gebäudes und von Geschoss zu Geschoss
transportieren, einschließlich der Anpassungen der
Abluftleitungen.
Menge: 1,000 St
Kostengruppe DIN 276 2018-12: 399000000

**01.02.0250 1.000 m³/h Umluft- u. Unterdruckanlage installieren**
Umluft- u. Unterdruckanlage installieren und herstellen
eines Unterdrucks in den einzelnen Sanierungsbereichen.
Die Luftwechselrate sollte min. das achtfache des
Rauminhaltes betragen.
Luftleistung von 600 m3/h bis 1.000 m3/h. Die zum
Einsatz kommenden Geräte müssen den Anforderungen der
betreffenden TRGS entsprechen.
An- und Abtransport, Aufbauen, Anschließen, Vorhalten,
Betreiben, Demontieren und alle damit zusammenhängenden
Montageleistungen einschl. dem erforderlichen Material
für die Installation und den Betrieb sind in die
Position mit einzurechnen, einschl. des
Unterdruckmessgerätes.
Die Anlage ist im Außenbereich aufzustellen.
Schutzmaßnahmen gegen Witterungseinflüsse sind
einzukalkulieren. Die Abluft der Anlage ist ins Freie
zu führen.
Nachzuweisen sind: Protokoll der jährlichen
Überwachung; Messbericht über die gesamte
Abluftkonzentration nach VDI 3861; BIA-Prüfzeugnisse
der eingesetzten Feinstaubfilter.
Menge: 5,000 St
Kostengruppe DIN 276 2018-12: 399000000

**01.02.0260 1.000 m3/h Umluft- und Unterdruckanlage umsetzen**
Vorgenannte Umluft- und Unterdruckanlage aus Pos.
01.02.260
umsetzen und von Sanierungsbereich zu Sanierungsbereich
innerhalb des Gebäudes und von Geschoss zu Geschoss
transportieren, einschließlich der Anpassungen der
Abluftleitungen.
Menge: 1,000 St
Kostengruppe DIN 276 2018-12: 399000000

**01.02.0270 5.000 m³/h Umluft- u. Unterdruckanlage installieren**
Umluft- u. Unterdruckanlage installieren und herstellen
eines Unterdrucks in den einzelnen Sanierungsbereichen.
Die Luftwechselrate sollte min. das achtfache des
Rauminhaltes betragen.
Luftleistung von 1.000 m3/h bis 5.000 m3/h. Die zum
Einsatz kommenden Geräte müssen den Anforderungen der
betreffenden TRGS entsprechen.
An- und Abtransport, Aufbauen, Anschließen, Vorhalten,
Betreiben, Demontieren und alle damit zusammenhängenden
Montageleistungen einschl. dem erforderlichen Material
für die Installation und den Betrieb sind in die
Position mit einzurechnen, einschl. des
Unterdruckmessgerätes.
Die Anlage ist im Außenbereich aufzustellen.
Schutzmaßnahmen gegen Witterungseinflüsse sind
einzukalkulieren. Die Abluft der Anlage ist ins Freie
zu führen.
Nachzuweisen sind: Protokoll der jährlichen
Überwachung; Messbericht über die gesamte
Abluftkonzentration nach VDI 3861; BIA-Prüfzeugnisse
der eingesetzten Feinstaubfilter.
Menge: 5,000 St
Kostengruppe DIN 276 2018-12: 399000000

**01.02.0280 5.000 m3/h Umluft- und Unterdruckanlage umsetzen**
Vorgenannte Umluft- und Unterdruckanlage aus Pos.
01.02.280
umsetzen und von Sanierungsbereich zu Sanierungsbereich
innerhalb des Gebäudes und von Geschoss zu Geschoss
transportieren, einschließlich der Anpassungen der
Abluftleitungen.
Menge: 1,000 St
Kostengruppe DIN 276 2018-12: 399000000

**01.02.0290 10.000 m³/h Umluft- u. Unterdruckanlage installieren**
Umluft- u. Unterdruckanlage installieren und herstellen
eines Unterdrucks in den einzelnen Sanierungsbereichen.
Die Luftwechselrate sollte min. das achtfache des
Rauminhaltes betragen.
Luftleistung von 5.000 m3/h bis 10.000 m3/h. Die zum
Einsatz kommenden Geräte müssen den Anforderungen der
betreffenden TRGS entsprechen.
An- und Abtransport, Aufbauen, Anschließen, Vorhalten,
Betreiben, Demontieren und alle damit zusammenhängenden
Montageleistungen einschl. dem erforderlichen Material
für die Installation und den Betrieb sind in die
Position mit einzurechnen, einschl. des
Unterdruckmessgerätes.
Die Anlage ist im Außenbereich aufzustellen.
Schutzmaßnahmen gegen Witterungseinflüsse sind
einzukalkulieren. Die Abluft der Anlage ist ins Freie
zu führen.
Nachzuweisen sind: Protokoll der jährlichen
Überwachung; Messbericht über die gesamte
Abluftkonzentration nach VDI 3861; BIA-Prüfzeugnisse
der eingesetzten Feinstaubfilter.
Menge: 1,000 St
Kostengruppe DIN 276 2018-12: 399000000

**01.02.0300 10.000 m3/h Umluft- und Unterdruckanlage umsetzen**
Vorgenannte Umluft- und Unterdruckanlage aus Pos.
01.02.300
umsetzen und von Sanierungsbereich zu Sanierungsbereich
innerhalb des Gebäudes und von Geschoss zu Geschoss
transportieren, einschließlich der Anpassungen der
Abluftleitungen.
Menge: 1,000 St
Kostengruppe DIN 276 2018-12: 399000000

**01.02.0310 Tetra-Pack als Bodenschutz**
Tetra-Pack als Bodenschutz

Liefern, Aufbau, Vorhaltung und Instandhaltung von
Tetra-Pack als Schutzbelag für die vorhandenen
Fußbodenbeläge einschließlich der erforderlichen
Zuschnitte. Verklebung und Verbindung mit Gewebeband.

Demontage und Entsorgung nach Abschluß der Arbeiten.

EP je m²
Menge: 80,000 m²
Kostengruppe DIN 276 2018-12: 393000000

**01.02.0320 Folien als Bodenschutzbelag**
Folien als Bodenschutzbelag

Liefern,  Auslegung, Vorhaltung und Instandhaltung der
Fußbodenfläche im Sanierungsbereich mit 0,5 mm PE-Folie
inkl. sämtlicher erforderlicher Zuschnitte und
Anschlüsse
für Aussparungen, Öffnungen, Türen, Pfeiler,
Durchdringungen usw.
Verklebung und Verbindung mit Gewebeband.

Demontage und Entsorgung nach Abschluss der Arbeiten.

EP je m²
Menge: 50,000 m²
Kostengruppe DIN 276 2018-12: 393000000

### Titel 02 Sanierungsarbeiten

#### Untertitel 02.01 KMF-Sanierung

**02.01.0010 Demontage KMF-belasteter Decken (bis 50 m²)**
Tätigkeiten gemäß GefStoffV / TRGS 521

Demontage von abgehängten Zwischendecken, bestehend aus
Holz, Metall, künstl. Mineralfasern oder Gipskarton,
die durch künstl. Mineralfasern belastet sind, einschl.
einer Mineralwollauflage von bis zu 10 cm Dicke.
Die Reinigung wird unter Titel 02.07 separat
abgerechnet.
Zu sanierende Fläche: bis einschl. 50,00 m²
Abrechnungsbasis: m² Deckenfläche
Menge: 150,000 m2
Kostengruppe DIN 276 2018-12: 399000000

**02.01.0020 Demontage KMF -belasteter Decken (größer 50 m²)**
Tätigkeiten gemäß GefStoffV / TRGS 521

Demontage von abgehängten Zwischendecken, bestehend aus
Holz, Metall, künstl. Mineralfasern oder Gipskarton,
die durch künstl. Mineralfasern belastet sind, einschl.
einer Mineralwollauflage von bis zu 10 cm Dicke.
Die Reinigung wird unter Titel 02.07 separat
abgerechnet.
Zu sanierende Fläche: größer 50,00 m²
Abrechnungsbasis: m² Deckenfläche
Menge: 100,000 m2
Kostengruppe DIN 276 2018-12: 399000000

**02.01.0030 Demontage KMF-Isolierungen Außenwände (bis 10 m²)**
Tätigkeiten gemäß GefStoffV / TRGS 521

Demontage von vorhanden KMF-Isolierungen im
Außenbereich ohne Arbeitsplatzeinhausung, ohne
Demontage von Vorsatzschalen oder Bekleidungen,
einschl. Absaugung und Reinigung angrenzender
Oberflächen.
Zu sanierende Fläche: bis einschl. 10,00 m²
Abrechnungsbasis: m2 Wandfläche
Menge: 30,000 m2
Kostengruppe DIN 276 2018-12: 399000000

**02.01.0040 Demontage KMF-Isolierungen Außenwände (größer 10 m²)**
Tätigkeiten gemäß GefStoffV / TRGS 521

Demontage von vorhanden KMF-Isolierungen im
Außenbereich ohne Arbeitsplatzeinhausung, ohne
Demontage von Vorsatzschalen oder Bekleidungen,
einschl. Absaugung und Reinigung angrenzender
Oberflächen.
Zu sanierende Fläche: größer 10,00 m²
Abrechnungsbasis: m2 Wandfläche
Menge: 30,000 m2
Kostengruppe DIN 276 2018-12: 399000000

**02.01.0050 Demontage KMF-Isolierungen, frei (bis 50 m²)**
Tätigkeiten gemäß GefStoffV / TRGS 521

Demontage von vorhanden KMF-Isolierungen aus Decken,
Wänden oder Fußböden, die frei zugänglich sind, ohne
zusätzliche Aufbrucharbeiten. Die Reinigung wird unter
Titel 02.07 separat abgerechnet.
Zu sanierende Fläche: bis einschl. 50,00 m²
Abrechnungsbasis: m2 Grundfläche
Menge: 100,000 m2
Kostengruppe DIN 276 2018-12: 399000000

**02.01.0060 Demontage KMF-Isolierungen, frei (größer 50 m²)**
Tätigkeiten gemäß GefStoffV / TRGS 521

Demontage von vorhanden KMF-Isolierungen aus Decken,
Wänden oder Fußböden, die frei zugänglich sind, ohne
zusätzliche Aufbrucharbeiten. Die Reinigung wird unter
Titel 02.07 separat abgerechnet.
Zu sanierende Fläche: größer 50,00 m²
Abrechnungsbasis: m2 Grundfläche
Menge: 100,000 m2
Kostengruppe DIN 276 2018-12: 399000000

**02.01.0070 Demontage Rohrisolierung (bis Rohrdurchmesser 50 mm)**
Tätigkeiten gemäß GefStoffV / TRGS 521

Demontage von KMF-Isolierung um Rohrleitungen aus
Eisen, Guss, Kunststoff, GFK etc.
Die Dicke der Isolierung und die evtl. vorhandene
Ummantelung mit Aluminiumfolie, PE-Ummantelung,
Gipsbinden etc. spielt hierbei keine Rolle und wird
nicht gesondert vergütet. Die Kosten hierfür sind in
die Position mit einzurechnen.
Nach der Demontage dürfen keine Rückständen der
Isolierung an den Rohren vorhanden sein.
Für Rohrdurchmesser: bis einschl. 50 mm
Abrechnungsbasis: je m Leitung
Menge: 50,000 m
Kostengruppe DIN 276 2018-12: 399000000

**02.01.0080 Demontage Rohrisolierung (Rohrdurchm. größer 50 mm, bis 150 mm)**
Tätigkeiten gemäß GefStoffV / TRGS 521

Demontage von KMF-Isolierung um Rohrleitungen aus
Eisen, Guss, Kunststoff, GFK etc.
Die Dicke der Isolierung und die evtl. vorhandene
Ummantelung mit Aluminiumfolie, PE-Ummantelung,
Gipsbinden etc. spielt hierbei keine Rolle und wird
nicht gesondert vergütet. Die Kosten hierfür sind in
die Position mit einzurechnen.
Nach der Demontage dürfen keine Rückständen der
Isolierung an den Rohren vorhanden sein.
Für Rohrdurchmesser: größer 50 mm, bis einschl. 150 mm
Abrechnungsbasis: je m Leitung
Menge: 50,000 m
Kostengruppe DIN 276 2018-12: 399000000

**02.01.0090 Demontage Rohrisolierung (Rohrdurchm. größer 150 mm, bis 300 mm)**
Tätigkeiten gemäß GefStoffV / TRGS 521

Demontage von KMF-Isolierung um Rohrleitungen aus
Eisen, Guss, Kunststoff, GFK etc.
Die Dicke der Isolierung und die evtl. vorhandene
Ummantelung mit Aluminiumfolie, PE-Ummantelung,
Gipsbinden etc. spielt hierbei keine Rolle und wird
nicht gesondert vergütet. Die Kosten hierfür sind in
die Position mit einzurechnen.
Nach der Demontage dürfen keine Rückständen der
Isolierung an den Rohren vorhanden sein.
Für Rohrdurchmesser: größer 150 mm, bis einschl. 300 mm
Abrechnungsbasis: je m Leitung
Menge: 50,000 m
Kostengruppe DIN 276 2018-12: 399000000

**02.01.0100 Demontage Isolierung an Lüftungsleitungen (bis 100mm x 200mm)**
Tätigkeiten gemäß GefStoffV / TRGS 521

Demontage von KMF-Isolierung um Lüftungsleitungen.
Die Dicke der Isolierung und die evtl. vorhandene
Ummantelung mit Aluminiumfolie, PE-Ummantelung,
Gipsbinden etc. spielt hierbei keine Rolle und wird
nicht gesondert vergütet. Die Kosten hierfür sind in
die Position mit einzurechnen.
Nach der Demontage dürfen keine Rückständen der
Isolierung an den Lüftungsleitungen vorhanden sein.
Für Dimensionierung: bis einschl. 100 mm x 200 mm
Abrechnungsbasis: je m Leitung
Menge: 50,000 m
Kostengruppe DIN 276 2018-12: 399000000

**02.01.0110 Demontage Isolierung an Lüftungsleitungen (größer 100mm x200mm ...)**
Tätigkeiten gemäß GefStoffV / TRGS 521

Demontage von KMF-Isolierung um Lüftungsleitungen.
Die Dicke der Isolierung und die evtl. vorhandene
Ummantelung mit Aluminiumfolie, PE-Ummantelung,
Gipsbinden etc. spielt hierbei keine Rolle und wird
nicht gesondert vergütet. Die Kosten hierfür sind in
die Position mit einzurechnen.
Nach der Demontage dürfen keine Rückständen der
Isolierung an den Lüftungsleitungen vorhanden sein.
Für Dimensionierung: größer 100 mm x 200 mm, bis
einschl. 300 mm x 500 mm
Abrechnungsbasis: je m Leitung
Menge: 50,000 m
Kostengruppe DIN 276 2018-12: 399000000

**02.01.0120 Demontage Isolierung an Lüftungsleitungen (größer 300mm x 500mm...)**
Tätigkeiten gemäß GefStoffV / TRGS 521

Demontage von KMF-Isolierung um Lüftungsleitungen.
Die Dicke der Isolierung und die evtl. vorhandene
Ummantelung mit Aluminiumfolie, PE-Ummantelung,
Gipsbinden etc. spielt hierbei keine Rolle und wird
nicht gesondert vergütet. Die Kosten hierfür sind in
die Position mit einzurechnen.
Nach der Demontage dürfen keine Rückständen der
Isolierung an den Lüftungsleitungen vorhanden sein.
Für Dimensionierung: größer 300 mm x 500 mm, bis
einschl. 600 mm x 1000 mm
Abrechnungsbasis: je m Leitung
Menge: 50,000 m
Kostengruppe DIN 276 2018-12: 399000000

**02.01.0130 Demontage Isolierung an Lüftungsleitungen (größer 600mm x1000mm...)**
Tätigkeiten gemäß GefStoffV / TRGS 521

Demontage von KMF-Isolierung um Lüftungsleitungen.
Die Dicke der Isolierung und die evtl. vorhandene
Ummantelung mit Aluminiumfolie, PE-Ummantelung,
Gipsbinden etc. spielt hierbei keine Rolle und wird
nicht gesondert vergütet. Die Kosten hierfür sind in
die Position mit einzurechnen.
Nach der Demontage dürfen keine Rückständen der
Isolierung an den Lüftungsleitungen vorhanden sein.
Für Dimensionierung: größer 600 mm x 1000 mm, bis
einschl. 1200 mm x 2000 mm
Abrechnungsbasis: je m Leitung
Menge: 50,000 m
Kostengruppe DIN 276 2018-12: 399000000

**02.01.0140 Demontage Isolierung an Armaturen**
Tätigkeiten gemäß GefStoffV / TRGS 521

Demontage von KMF-Isolierung an Armaturen wie Pumpen,
Ventilen, Messgeräten etc. .
Die Dicke der Isolierung und die evtl. vorhandene
Ummantelung mit Aluminiumfolie, PE-Ummantelung,
Gipsbinden etc. spielt hierbei keine Rolle und wird
nicht gesondert vergütet. Die Kosten hierfür sind in
die Position mit einzurechnen.
Nach der Demontage dürfen keine Rückständen der
Isolierung an den Armaturen vorhanden sein.
Abrechnungsbasis: m2 Oberfläche der Armaturen
Menge: 10,000 m2
Kostengruppe DIN 276 2018-12: 399000000

#### Untertitel 02.02 Asbestsanierung

**02.02.0010 Demontage AZ-Rohre bis DN 100**
Tätigkeiten gemäß GefStoffV / TRGS 519
Abbruch nach TRGS 519 (vollständiges Entfernen)

Demontage von Asbestzementrohren bis zu einem
Rohrdurchmesser von DN 100, einschl. der
Befestigungsmittel.
Die Rohre sind möglichst zerstörungsfrei auszubauen.
Die Stemmarbeiten zum Freilegen der AZ-Rohre im
Bereich von Vermörtelungen / Betoneinbindungen sind
in die Position einzurechnen
Nach der Demontage dürfen keine Bruchstücke mehr im
Schwarzbereich vorhanden sein.
Abrechnungsbasis: je m demontiertes Rohr
Menge: 50,000 m
Kostengruppe DIN 276 2018-12: 399000000

**02.02.0020 Demontage AZ-Rohre DN 125 bis DN 200**
Tätigkeiten gemäß GefStoffV / TRGS 519
Abbruch nach TRGS 519 (vollständiges Entfernen)

Demontage von Asbestzementrohren DN 125 bis DN 200
einschl. der Befestigungsmittel.
Die Rohre sind möglichst zerstörungsfrei auszubauen.
Die Stemmarbeiten zum Freilegen der AZ-Rohre im
Bereich von Vermörtelungen / Betoneinbindungen sind
in die Position einzurechnen.
Nach der Demontage dürfen keine Bruchstücke mehr im
Schwarzbereich vorhanden sein.
Abrechnungsbasis: je m demontiertes Rohr
Menge: 50,000 m
Kostengruppe DIN 276 2018-12: 399000000

**02.02.0030 Demontage Brandschotts**
Tätigkeiten gemäß GefStoffV / TRGS 519
Abbruch nach TRGS 519 (vollständiges Entfernen)

Demontage von asbesthaltigen Brandschotts in
Kleinmengen.
Einzelgröße: bis ca. 30 x 30 cm.
Wandstärke: bis 24 cm.
Behinderung durch Installationen ist einzukalkulieren.
Die umliegenden Flächen bzw. Einbauten sind zu
reinigen, asbesthaltige Anhaftungen am Untergrund zu
entfernen.
Abrechnungsbasis: je m² Brandschott
Menge: 10,000 m2
Kostengruppe DIN 276 2018-12: 399000000

**02.02.0040 Abbruch asbesthaltige Putze u. Spachtelmassen (bis 20m²)**
Tätigkeiten nach GefStoffV / TRGS 519
Abbruch nach TRGS 519 (vollständiges Entfernen)

Abbruch von asbesthaltigen Putzen und Spachtelmassen,
auch ggf. mehrlagig, bis Dicke d = 5 cm, durch ein
geeignetes
Verfahren nach Wahl des Auftragnehmers.
Das Vorhandensein von Technischen Installationen ist
mit einzukalkulieren.
Bei der Wahl des Verfahrens ist besonders darauf zu
achten, dass möglichst wenig Asbestfasern freigesetzt
werden. Weiterhin ist ein geräuscharmes Verfahren zu
wählen.
Zu sanierende Fläche: bis einschl. 20,00 m2.
Abrechnungsbasis: m² entfernte Fläche.
Menge: 300,000 m2
Kostengruppe DIN 276 2018-12: 399000000

**02.02.0050 Abbruch asbesthaltige Putze u. Spachtelmassen (größer 20m²)**
Tätigkeiten nach GefStoffV / TRGS 519
Abbruch nach TRGS 519 (vollständiges Entfernen)

Abbruch von asbesthaltigen Putzen und Spachtelmassen,
auch ggf. mehrlagig, bis Dicke d = 5 cm, durch ein
geeignetes
Verfahren nach Wahl des Auftragnehmers.
Das Vorhandensein von Technischen Installationen ist
mit einzukalkulieren.
Bei der Wahl des Verfahrens ist besonders darauf zu
achten, dass möglichst wenig Asbestfasern freigesetzt
werden. Weiterhin ist ein geräuscharmes Verfahren zu
wählen.
Zu sanierende Fläche: größer 20,00 m², bis einschl.
50,00 m².
Abrechnungsbasis: m² entfernte Fläche.
Menge: 200,000 m2
Kostengruppe DIN 276 2018-12: 399000000

**02.02.0060 Abbruch asbesthaltige Putze u. Spachtelmassen (größer 50m²)**
Tätigkeiten nach GefStoffV / TRGS 519
Abbruch nach TRGS 519 (vollständiges Entfernen)

Abbruch von asbesthaltigen Putzen und Spachtelmassen,
auch ggf. mehrlagig, bis Dicke d = 5 cm, durch ein
geeignetes
Verfahren nach Wahl des Auftragnehmers.
Das Vorhandensein von Technischen Installationen ist
mit einzukalkulieren.
Bei der Wahl des Verfahrens ist besonders darauf zu
achten, dass möglichst wenig Asbestfasern freigesetzt
werden. Weiterhin ist ein geräuscharmes Verfahren zu
wählen.
Zu sanierende Fläche: größer 50,00 m².
Abrechnungsbasis: m² entfernte Fläche.
Menge: 100,000 m2
Kostengruppe DIN 276 2018-12: 399000000

**02.02.0070 Abbruch Fliesenspiegel einschl. asbesthaltigem Untergrund (bis 20m²)**
Tätigkeiten nach GefStoffV / TRGS 519
Abbruch nach TRGS 519 (vollständiges Entfernen)

Abbruch von Fliesenspiegeln einschl. asbesthaltigem
Dünnbettmörtel oder Kleber, durch ein geeignetes
Verfahren nach Wahl des Auftragnehmers. Das
Vorhandensein von Technischen Installationen ist mit
einzukalkulieren.
Zu entfernende Fläche: bis einschl. 20,00 m².
Abrechnungsbasis: m² entfernte Fläche.
Menge: 150,000 m2
Kostengruppe DIN 276 2018-12: 399000000

**02.02.0080 Abbruch Fliesenspiegel einschl. asbesthalt. Untergrund (größer 20m²)**
Tätigkeiten nach GefStoffV / TRGS 519
Abbruch nach TRGS 519 (vollständiges Entfernen)

Abbruch von Fliesenspiegeln einschl. asbesthaltigem
Dünnbettmörtel oder Kleber, durch ein geeignetes
Verfahren nach Wahl des Auftragnehmers. Das
Vorhandensein von Technischen Installationen ist mit
einzukalkulieren.
Zu entfernende Fläche: größer 20,00 m².
Abrechnungsbasis: m² entfernte Fläche.
Menge: 100,000 m2
Kostengruppe DIN 276 2018-12: 399000000

**02.02.0090 Abbruch Mauerwerk 17,5 cm**
Tätigkeiten nach GefStoffV / TRGS 519

Abbruch von Mauerwerkswänden in Kleinflächen im
Sanierungsbereich.
Wanddicke bis einschl. 17,5 cm.
Menge: 50,000 m2
Kostengruppe DIN 276 2018-12: 399000000

**02.02.0100 Abbruch Mauerwerk 24 cm**
Tätigkeiten nach GefStoffV / TRGS 519

Abbruch von Mauerwerkswänden in Kleinflächen im
Sanierungsbereich.
Wanddicke größer 17,5 cm, bis einschl. 24 cm.
Menge: 50,000 m2
Kostengruppe DIN 276 2018-12: 399000000

**02.02.0110 Demontage von asbesthaltigen Schnüren**
Tätigkeiten nach GefStoffV / TRGS 519
Abbruch nach TRGS 519 (vollständiges Entfernen)

Asbesthaltige Schnüre in Fugen (Decke oder Wand)
demontieren, reinigen der Fugenflanken von
Asbestanhaftungen.
Dicke bis 20 mm.
Einbautiefe bis 100 mm.
Abrechnungsbasis: je Meter Bauteilfuge
Menge: 15,000 m
Kostengruppe DIN 276 2018-12: 399000000

**02.02.0120 Schnüre in Rohrhülsen**
Tätigkeiten nach GefStoffV / TRGS 519
Abbruch nach TRGS 519 (vollständiges Entfernen)

Demontage von asbesthaltigen Schnüren in Rohrhülsen,
Rohr in Rohr, einschl. Reinigung.
Durchmesser: bis 80 mm.
Länge: bis 50 cm.
Schnüre beidseitig verbaut
Abrechnungsbasis: Stück Rohrhülse
Menge: 10,000 St
Kostengruppe DIN 276 2018-12: 399000000

**02.02.0130 Ausbau Flansche und Stopfbuchsen gem. AT1 o. AT2**
Tätigkeiten nach GefStoffV / TRGS 519
Abbruch nach TRGS 519 (vollständiges Entfernen)

Asbesthaltige Flanschdichtungen und Stopfbuchsen aus
Heizungsventilen als Maßnahme geringer Exposition nach
DGUV Information 201-012 AT1 oder AT2 demontieren.
Alternativ Trennen der Rohrleitung mittels
Schneidwerkzeugen
hinter den Flanschverbindungen.
Menge: 20,000 St
Kostengruppe DIN 276 2018-12: 399000000

**02.02.0140 Demontage AZ-Schindeln**
Tätigkeiten nach GefStoffV / TRGS 519
Abbruch nach TRGS 519 (vollständiges Entfernen)

Demontage von kleinformatigen Asbestzementschindeln
im Außenbereich (Ortgang u. Ä.) bis ca. 12 m Höhe,
einschließlich der erforderlichen Baubehelfe (Gerüst,
Scherenbühne o. Ä.).
Menge: 10,000 m²
Kostengruppe DIN 276 2018-12: 399000000

**02.02.0150 Abbruch asbesthaltiger Bitumenkleber**
Tätigkeiten nach GefStoffV / TRGS 519
Abbruch nach TRGS 519 (vollständiges Entfernen)

Entfernen (Abschleifen bzw. Abfräsen) von
asbesthaltigen
Klebern von mineralischem Untergrund auf ebenen
Bodenflächen mit einem behördlich oder berufsgenossenschaftlich gelisteten zugelassenen
emissionsarmen
Verfahren nach Wahl des AN (siehe DGUV Information
201-012, BT 17, BT 33, BT 40 oder vergleichbar);
der entsprechende Qualifikationsnachweis ist
vorzulegen!

Inkl. aller Reinigungstätigkeiten gemäß Festlegung
im Arbeitsverfahren.

Hinweis: Alle nicht reinigbaren Oberflächen sind vorab
mit Folie zu schützen, wobei die Vergütung über eine
separate Position erfolgt.
Menge: 30,000 m2
Kostengruppe DIN 276 2018-12: 399000000

**02.02.0160 Demontage AZ-Platten in Fensterelementen**
Tätigkeiten nach GefStoffV / TRGS 519
Abbruch nach TRGS 519 (vollständiges Entfernen)

Demontage von Fensterelementen / Außenwandkonstruktionen mit Asbestzementplatten, hierzu
Aufschneiden
von Fugendichtungen unter direkter Absaugung,
zerstörungsarme Demontage..
Menge: 5,000 m2
Kostengruppe DIN 276 2018-12: 399000000

**02.02.0170 Bohrung mit Direktabsaugung gemäß BT30**
Tätigkeiten nach GefStoffV / TRGS 519

Bohren von Bohrlöchern in Wände und Decken mit
asbesthaltiger Bekleidung (asbesthaltige Putze /
Spachtelmassen / Fliesenkleber), gem. Verfahren
BT 30 (siehe DGUV Information 201-012):
Herstellung von Bohrlöchern bis 12 mm Durchmesser zur
Montage von Installationen an Wänden und Decken mit
asbesthaltigen Bekleidungen ("Bohrverfahren mit
Direktabsaugung").

Es ist von einzelnen Bohrungen (bis ca. 10 Stück)
als Tagesleistung auszugehen.
Menge: 200,000 St
Kostengruppe DIN 276 2018-12: 399000000

**02.02.0180 Stanzverfahren gemäß BT31**
Tätigkeiten nach GefStoffV / TRGS 519
Abbruch nach TRGS 519 (vollständiges Entfernen)

Ausstanzen von asbesthaltigen Wand- und
Deckenbekleidungen in einen Kunststoffbeutel als
Schleuse, gem. Verfahren BT31 (siehe DGUV Information
201-012):
Entfernen von asbesthaltigen Wand-/Deckenbekleidungen
in kleinem Umfang, im "Stanzverfahren", zwecks
Vorbereitung von Bohrlöchern bis 12 mm Durchmesser in
Wänden und Decken mit asbesthaltigen Bekleidungen. Es
ist vor Anwendung zu prüfen, dass die Stanzschleuse auf
der Oberfläche haften kann und bei Entfernung sich der
Untergrund nicht ablöst.

Es ist von einzelnen Ausstanzungen (bis ca. 10 Stück)
als Tagesleistung auszugehen.
Menge: 150,000 St
Kostengruppe DIN 276 2018-12: 399000000

**02.02.0190 Stemmverfahren gemäß BT32**
Tätigkeiten nach GefStoffV / TRGS 519
Abbruch nach TRGS 519 (vollständiges Entfernen)

Abstemmen asbesthaltiger Wand- und Deckenbekleidungen
in einen Kunststoffbeutel als Schleuse, gem. Verfahren
BT32 (siehe DGUV Information 201-012):
Entfernen asbesthaltiger Wand- und Deckenbekleidungen,
Fläche max. 20 x 20 cm, durch Abstemmen im
"Stemmverfahren", zwecks Vorbereitung von Wandbohrungen
bis 130 mm Durchmesser. Es ist vor Anwendung zu prüfen,
dass die Stemmschleuse auf der Wandbekleidung
Oberfläche haften kann und bei Entfernung sich der
Untergrund nicht ablöst.

Es ist von einzelnen Abstemmungen (bis ca. 10 Stück)
als Tagesleistung auszugehen.
Menge: 100,000 St
Kostengruppe DIN 276 2018-12: 399000000

**02.02.0200 Ausbau asbesth. Kitt im Glasfalz gemäß BT42**
Tätigkeiten nach GefStoffV / TRGS 519
Abbruch nach TRGS 519 (vollständiges Entfernen)

Ausbau von asbesthaltigem Kitt im Glasfalz durch
Aushauen und Schneiden mit und ohne Erwärmung, gem.
Verfahren BT42 (siehe DGUV Information 201-012):
Manueller Ausbau (ohne fräsende, oszillierende und
schleifende Werkzeuge bzw. Maschinen) von
asbesthaltigem Kitt im Glasfalz durch Aushauen und
Schneiden, mit und ohne Leisten von Holz- oder
Metallrahmen. Der Kitt (wenn nicht Bitumen- und teerstämmig) kann vorab erwärmt werden, um die Plastizität
zu erhöhen.
Die Verglasungen können aus eingebauten oder
ausgebauten Rahmen entfernt werden. In jedem Fall
müssen die Arbeiten im Außenbereich durchgeführt
werden.

Hinweis: DIe Vorgaben des Arbeitsverfahrens sind zu
beachten. Bleibt der Rahmen eingebaut, ist eine
Abschottung nach innen notwendig
(Vergütung über separate Position).
Menge: 100,000 m
Kostengruppe DIN 276 2018-12: 399000000

**02.02.0210 Ausbau asbesth. Fensterbänke gemäß BT46**
Tätigkeiten nach GefStoffV / TRGS 519
Abbruch nach TRGS 519 (vollständiges Entfernen)

Ausbau asbesthaltiger Fensterbänke, gem. Verfahren BT46
(siehe DGUV Information 201-012):
Ausbau asbesthaltiger Fensterbänke in und an Gebäuden
unter Verwendung eines Stemmhammers Typ Milwaukee SDS
MAX mit Direktabsaugung am Meißelkopf, kombiniert mit
Sicherheitssaugern Attix-751-0H-Nilfisk. Das Verfahren
findet nur Anwendung, wenn die Fensterlaibung, in das
die Fensterbank eingebettet ist, asbestfrei ist.
Menge: 30,000 m
Kostengruppe DIN 276 2018-12: 399000000

**02.02.0220 Instandhaltung Türschlossbereich gemäß BT48**
Tätigkeiten nach GefStoffV / TRGS 519
Abbruch nach TRGS 519 (vollständiges Entfernen)

Instandhaltungsarbeiten im Türschlossbereich
asbesthaltiger Brandschutztüren unter Verwendung einer
Glovebox, gem. Verfahren BT46 (siehe DGUV Information
201-012):
Instandhaltungsarbeiten im Türschlossbereich
asbesthaltiger Brandschutztüren (Vollasbesttüren,
Stahltüren, ausschließlich an funktionsfähigen Türen am
jeweiligen Einbauort, ohne Ausbau der Türblätter)
mittels einer Glovebox (Handschuhbox) mit
Unterdruckhaltung, für
- Ausbau und Wiedereinbau der Beschläge mit
  Heraus-/Hereindrehen der Schrauben und Hülsen.
- Ausbau und Ersatz defekter Drückerstifte nach
  Demontage der Beschläge.
- Ausbau und Wiedereinbau des Einsteckschlosses mit
  Heraus-/Hereindrehen der stirnseitigen Schrauben.
- Ausbau und Wiedereinbau von Schließzylindern.
Menge: 5,000 St
Kostengruppe DIN 276 2018-12: 399000000

**02.02.0230 Linoleum-Bodenbeläge demontieren, 1-lagig;**
Linoleum-Bodenbeläge demontieren, 1-lagig;

1-lagig verlegter und mit  Ausgleichsschichten
eingebauter und verklebter Linoleum -Bodenbelag, auf
Estrichflächen ausbauen.

Belagsstärke ca. 4 mm

Ausbauen, separieren, verpacken, ausschleusen und
Transport zum Container.

EP je m²
Menge: 100,000 m²
Kostengruppe DIN 276 2018-12: 394000000

**02.02.0240 Rückstände Bodenbeläge demontieren, 1-lagig;**
Rückstände Bodenbeläge demontieren, 1-lagig;

Rückstände von 1-lagig verlegten und mit
Ausgleichsschichten eingebauten und verklebtenr
asbesthaltigen roten Bodenbelag, auf Estrichflächen
ausbauen.

Belagsstärke ca. 4 mm

Ausbauen, separieren, verpacken, ausschleusen und
Transport zum Container.

EP je m²
Menge: 100,000 m²
Kostengruppe DIN 276 2018-12: 394000000

**02.02.0250 Abschleifen, Fräsen des Estrichs bis Auftragsstärke 4 mm;**
Abschleifen, Fräsen des Estrichs bis Auftragsstärke 4
mm;

Abschleifen, Fräsen der Estrichoberfläche durch
Emissionsarme Verfahren für Tätigkeiten mit geringer
Exposition gemäß Nr. 2.9 TRGS 519, BT 40,  zum späteren
bauseitigen Einbau von neuen Bodenbelägen.

Auftragsstärke bis 4 mm

Einschließlich der Erschwernisse für die Bearbeitung
von Raumecken, Wandanschlüssen, Vorsprüngen etc.

Ausbauen, separieren, in "handlebare" und zugelassene
Säcke (Gebinde) fachgerecht verpacken, Säcke reinigen,
ausschleusen und Transport zum Container.

EP je m²
Menge: 100,000 m²
Kostengruppe DIN 276 2018-12: 394000000

**02.02.0260 Zulage Fräsen des Estrichs Auftragsstärke > 4 mm bis 6 mm;**
Zulage Fräsen des Estrichs Auftragsstärke > 4 mm bis 6
mm;

Zulage und Mehraufwand zur vor genannten Position für
Kleber und Ausgleichmasse ab einer Auftragsstärke > 4
mm bis 6 mm.

EP je m²
Menge: 10,000 m²
Kostengruppe DIN 276 2018-12: 394000000

#### Untertitel 02.03 PAK-Sanierung

**02.03.0010 Entfernung PAK-haltigen Klebers (bis 20m²)**
Tätigkeiten gemäß GefStoffV / TRGS 524

Herausbrechen und Abfräsen des PAK-haltigen Klebers,
Dicke bis zu d= 2cm, auf dem Estrich soweit, dass keine
Reste des Klebers auf dem Untergrund verbleiben (ca. 1
- 2 mm Estrich mit abfräsen und auch alle Ecken und
Winkel mit Handmaschinen bearbeiten).
Das Fräsverfahren ist so zu wählen, dass das Fräsgut
direkt an der Entstehungsstelle abgesaugt wird und der
entstehende Staub sich nicht im Raum ausbreiten kann,
in Anlehnung an Verfahren geringfügiger Exposition gem.
TRGS 519 (DGUV Information 201-012, z. B. BT 33
Verfahren), mit direkter Quellenabsaugung zwingend
vorgeschrieben, um die Staubentwicklung beim
Fräsen auszuschließen).
Zu sanierende Fläche: bis einschl. 20,00 m2.
Abrechnungsbasis: m² sanierte Fläche.
Menge: 50,000 m2
Kostengruppe DIN 276 2018-12: 399000000

**02.03.0020 Demontage PAK-haltigen Klebers (größer 20 m²)**
Tätigkeiten gemäß GefStoffV / TRGS 524

Herausbrechen und Abfräsen des PAK-haltigen Klebers,
Dicke bis zu d= 2cm, auf dem Estrich soweit, dass keine
Reste des Klebers auf dem Untergrund verbleiben (ca. 1
- 2 mm Estrich mit abfräsen und auch alle Ecken und
Winkel mit Handmaschinen bearbeiten).
Das Fräsverfahren ist so zu wählen, dass das Fräsgut
direkt an der Entstehungsstelle abgesaugt wird und der
entstehende Staub sich nicht im Raum ausbreiten kann,
in Anlehnung an Verfahren geringfügiger Exposition gem.
TRGS 519 (DGUV Information 201-012, z. B. BT 33
Verfahren), mit direkter Quellenabsaugung zwingend
vorgeschrieben, um die Staubentwicklung beim
Fräsen auszuschließen).
Zu sanierende Fläche: größer 20,00 m2.
Abrechnungsbasis: m² sanierte Fläche..
Menge: 50,000 m2
Kostengruppe DIN 276 2018-12: 399000000

**02.03.0030 Demontage PAK-haltige Korkdämmung**
Tätigkeiten gemäß GefStoffV / TRGS 524

Demontage und Entsorgung von teergebundener Korkdämmung
einschl. der Verklebung, dass keine Reste auf dem
Untergrund verbleiben. Das Arbeitsverfahren ist so zu
wählen, dass entstehender Staub direkt an der
Entstehungsstelle abgesaugt wird und sich nicht im Raum
ausbreiten kann.
Zu sanierende Fläche: bis einschl. 20,00 m2.
Abrechnungsbasis: m² sanierte Fläche.
Menge: 10,000 m2
Kostengruppe DIN 276 2018-12: 399000000

**02.03.0040 Entfernung PAK-haltigen Klebers (bis 20m²)**
Tätigkeiten gemäß GefStoffV / TRGS 524

Demontage und Entsorgung von PAK-haltiger Pappen
einschl. der Verklebung, dass keine Reste auf dem
Untergrund verbleiben. Das Arbeitsverfahren ist so zu
wählen, dass entstehender Staub direkt an der
Entstehungsstelle abgesaugt wird und sich nicht im Raum
ausbreiten kann.
Zu sanierende Fläche: bis einschl. 20,00 m2.
Abrechnungsbasis: m² sanierte Fläche
Menge: 10,000 m2
Kostengruppe DIN 276 2018-12: 399000000

#### Untertitel 02.04 PCB-Sanierung

**02.04.0010 Fugenmaterial entfernen (bis 10 m)**
Tätigkeiten gemäß GefStoffV / TRGS 524

Dauerelastisches Fugenmaterial inkl. des
Hinterfüllmaterials
mittels staubarm arbeitenden Werkzeugen oder von Hand
entfernen.
Zeitgleich muss der entstehende Staub an der
Ausbaustelle
mittels eines H-Saugers abgesaugt werden. Die
Fugenflanken
sollen von Resten der Dichtungsmasse möglichst frei
sein.
Die Ausbaustelle ist mit Folie auszulegen und gegen
Herabfallen von ausgebautem Material zu sichern (gilt
nur bei der Sanierung von Aussenfugen).
Fugenbreite: bis 5 cm
Fugenlänge: bis einschl. 10,00 m
Menge: 20,000 m
Kostengruppe DIN 276 2018-12: 399000000

**02.04.0020 Fugenmaterial entfernen (größer 10 m)**
Tätigkeiten gemäß GefStoffV / TRGS 524

Dauerelastisches Fugenmaterial inkl. des
Hinterfüllmaterials
mittels staubarm arbeitenden Werkzeugen oder von Hand
entfernen.
Zeitgleich muss der entstehende Staub an der
Ausbaustelle
mittels eines H-Saugers abgesaugt werden. Die
Fugenflanken
sollen von Resten der Dichtungsmasse möglichst frei
sein.
Die Ausbaustelle ist mit Folie auszulegen und gegen
Herabfallen von ausgebautem Material zu sichern (gilt
nur bei der Sanierung von Aussenfugen).
Fugenbreite: bis 5 cm
Fugenlänge: größer 10,00 m, bis einschl. 50,00 m
Menge: 50,000 m
Kostengruppe DIN 276 2018-12: 399000000

**02.04.0030 Fugenflanken entfernen (bis 10 m)**
Tätigkeiten gemäß GefStoffV / TRGS 524

Fugenflanken, soweit aufgrund der vorhandenen
Betonüberdeckung möglich, mittels staubarm arbeitenden
Werkzeugen oder von Hand entfernen. Ist ein Entfernen
der
Fugenflanken nicht möglich, sind diese von allen
anhaftenden Dichtungsmassenresten zu befreien.
Anfallender Staub ist am Entstehungsort mit einem H-
Sauger
aufzunehmen.
Der Arbeitsplatz ist gegen Herunterfallen von
ausgebautem
Material zu sichern.
Fugenbreite: bis 5 cm
Fugenlänge: bis einschl. 10,00 m
Abrechnungsbasis: Meter Fuge
Menge: 10,000 m
Kostengruppe DIN 276 2018-12: 399000000

**02.04.0040 Fugenflanken entfernen (größer 10 m)**
Tätigkeiten gemäß GefStoffV / TRGS 524

Fugenflanken, soweit aufgrund der vorhandenen
Betonüberdeckung möglich, mittels staubarm arbeitenden
Werkzeugen oder von Hand entfernen. Ist ein Entfernen
der
Fugenflanken nicht möglich, sind diese von allen
anhaftenden Dichtungsmassenresten zu befreien.
Anfallender Staub ist am Entstehungsort mit einem H-
Sauger
aufzunehmen.
Der Arbeitsplatz ist gegen Herunterfallen von
ausgebautem
Material zu sichern.
Fugenbreite: bis 5 cm
Fugenlänge: größer 10,00 m, bis einschl. 50,00 m
Abrechnungsbasis: Meter Fuge
Menge: 20,000 m
Kostengruppe DIN 276 2018-12: 399000000

**02.04.0050 Beschichtung Fugenflanken (bis 10 m)**
Tätigkeiten gemäß GefStoffV / TRGS 524

Beide Fugenflanken mit diffusionshemmender Beschichtung
versehen, die Absperrwirkung soll größer 95% betragen.
Entsprechende Prüfzeugnisse sind vor Beginn der
Arbeiten
vorzulegen. Es dürfen nur geprüfte Systeme eingesetzt
werden. Verarbeitung entsprechend den Vorgaben des
Herstellers.
Farbwahl nach Vorgabe des AG.
Fugenlänge: bis einschl. 10,00 m
Abrechnungsbasis: Meter Fuge
Menge: 10,000 m
Kostengruppe DIN 276 2018-12: 399000000

**02.04.0060 Beschichtung Fugenflanken (größer 10 m)**
Tätigkeiten gemäß GefStoffV / TRGS 524

Beide Fugenflanken mit diffusionshemmender Beschichtung
versehen, die Absperrwirkung soll größer 95% betragen.
Entsprechende Prüfzeugnisse sind vor Beginn der
Arbeiten
vorzulegen. Es dürfen nur geprüfte Systeme eingesetzt
werden. Verarbeitung entsprechend den Vorgaben des
Herstellers.
Farbwahl nach Vorgabe des AG.
Fugenlänge: größer 10,00 m, bis einschl. 50,00 m
Abrechnungsbasis: Meter Fuge
Menge: 20,000 m
Kostengruppe DIN 276 2018-12: 399000000

**02.04.0070 PCB-haltige Beschichtungen entfernen**
PCB-haltige Beschichtungen mittels abbeizen oder
staubarm arbeitenden Werkzeugen von
Hand vor Ort entfernen und in die Entsorgungsbehälter
verbringen.
Zeitgleich muß der entstehende Staub an der
Ausbaustelle mittels eines H-Saugers
abgesaugt werden.
Die gefüllten Entsorgungsbehälter sind in die
bereitgestellten Container zu transportieren
und dort sicher einzulagern.
Evtl. unter der Beschichtung vorhandene Grundierungen
oder Spachtellungen müssen
ebenfalls entfernt und entsorgt werden und werden nicht
gesondert vergütet.
Die Ausbaustelle ist mit Folie auszulegen und gegen
Herabfallen von ausgebautem Material
zu sichern (gilt nur bei der Sanierung im
Aussenbereich).
Die angenommene Gesamtfläche teilt sich auf mehrere
Einzelflächen auf
Menge: 200,000 m²
Kostengruppe DIN 276 2018-12: 399000000
LB-DIN: 084

#### Untertitel 02.05 Sanierung Bleihaltiger Anstriche

**02.05.0010 Facharbeiterstunden bei Strahlen**
Tätigkeiten gemäß GefStoffV / TRGS 524 / TRGS 505

Facharbeiterstunden zum Nachweis bei Anwendung des
Verfahrens Strahlen.
Menge: 8,000 Std
Kostengruppe DIN 276 2018-12: 399000000

**02.05.0020 Helferstunden bei Strahlen**
Tätigkeiten gemäß GefStoffV / TRGS 524 / TRGS 505

Facharbeiterstunden zum Nachweis bei Anwendung des
Verfahrens Strahlen.
Menge: 8,000 Std
Kostengruppe DIN 276 2018-12: 399000000

**02.05.0030 Facharbeiterstunden bei Nadeln**
Tätigkeiten gemäß GefStoffV / TRGS 524 / TRGS 505

Facharbeiterstunden zum Nachweis bei Anwendung des
Verfahrens Nadeln.
Menge: 8,000 Std
Kostengruppe DIN 276 2018-12: 399000000

**02.05.0040 Helferstunden bei Nadeln**
Tätigkeiten gemäß GefStoffV / TRGS 524 / TRGS 505

Facharbeiterstunden zum Nachweis bei Anwendung des
Verfahrens Nadeln
Menge: 8,000 Std
Kostengruppe DIN 276 2018-12: 399000000

**02.05.0050 Facharbeiterstunden bei Mechanischer Reinigung**
Tätigkeiten gemäß GefStoffV / TRGS 524 / TRGS 505

Facharbeiterstunden zum Nachweis bei Anwendung des
Verfahrens Mechanische Reinigung.
Menge: 8,000 Std
Kostengruppe DIN 276 2018-12: 399000000

**02.05.0060 Helferstunden bei Mechanischer Reinigung**
Tätigkeiten gemäß GefStoffV / TRGS 524 / TRGS 505

Facharbeiterstunden zum Nachweis bei Anwendung des
Verfahrens Mechanische Reinigung.
Menge: 8,000 Std
Kostengruppe DIN 276 2018-12: 399000000

**02.05.0070 Facharbeiterstunden bei Beizen**
Tätigkeiten gemäß GefStoffV / TRGS 524 / TRGS 505

Facharbeiterstunden zum Nachweis bei Anwendung des
Verfahrens Mechanische Reinigung.
Menge: 8,000 Std
Kostengruppe DIN 276 2018-12: 399000000

**02.05.0080 Helferstunden bei Beizen**
Tätigkeiten gemäß GefStoffV / TRGS 524 / TRGS 505

Facharbeiterstunden zum Nachweis bei Anwendung des
Verfahrens Mechanische Reinigung.
Menge: 8,000 Std
Kostengruppe DIN 276 2018-12: 399000000

#### Untertitel 02.07 Reinigung und Freimessung

**02.07.0010 Grob- und Feinreinigung (bis 50 m²)**
Grob- und Feinreinigung aller Oberflächen des
Sanierungsbereiches durch Absaugen und
feuchtes Wischen, einschl. vorhandener Installationen.
Bereiche, die schwer oder nicht zu erreichen sind, sind
durch Anblasen und Absaugen zu reinigen.
Alle hierzu erforderlichen Materialien, Geräte,
Hilfsmittel und Sicherungsmaßnahmen für die Mitarbeiter
sind in diese Position einzurechnen.
Fläche: bis einschl. 5,000 m2
Abrechnungsbasis: m² Grundfläche.
Menge: 300,000 m2
Kostengruppe DIN 276 2018-12: 399000000

**02.07.0020 Grob- und Feinreinigung (größer 50 m²)**
Grob- und Feinreinigung aller Oberflächen des
Sanierungsbereiches durch Absaugen und
feuchtes Wischen, einschl. vorhandener Installationen.
Bereiche, die schwer oder nicht zu erreichen sind, sind
durch Anblasen und Absaugen zu reinigen.
Alle hierzu erforderlichen Materialien, Geräte,
Hilfsmittel und Sicherungsmaßnahmen für die Mitarbeiter
sind in diese Position einzurechnen.
Fläche: größer 50,00 m2
Abrechnungsbasis: m² Grundfläche.
Menge: 300,000 m2
Kostengruppe DIN 276 2018-12: 399000000

**02.07.0030 Zulage Grob- und Feinreinigung Zwischendecken**
Zulage für die Reinigung des Arbeitsbereiches im
Zwischendeckenbereich.
Abrechnungsbasis: m² Deckenfläche
Menge: 100,000 m2
Kostengruppe DIN 276 2018-12: 399000000

**02.07.0040 Zulage Grob- und Feinreinigung Deckenelemente**
Zulage für die Reinigung und Zwischenlagerung von
demontierten abgehängten Zwischendecken-Elementen,
bestehend aus Holz, Metall, künstl. Mineralfasern, die
nicht entsorgt werden sollen sondern erneut eingebaut
werden sollen, einschl. aller Aufhängungen und
Befestigungsmittel.
Abrechnungsbasis: m² Deckenfläche
Menge: 100,000 m2
Kostengruppe DIN 276 2018-12: 399000000

**02.07.0050 Nachreinigung nach Arbeiten an schwach geb. Asbestprodukten**
Nachreinigen nach Abbau Sanierungsbereiche,
Reinigen aller Oberflächen im Bereich abgebauter
Sanierungsbereiche bei Arbeiten an schwach gebundenen
Produkten, vor allem von mit Folien abgedeckten
Inventar oder Bauteilen, Grob- und Feinreinigung der
ehemaligen Arbeitsbereiche
Abrechnungsbasis: m² Grundfläche
Menge: 50,000 m2
Kostengruppe DIN 276 2018-12: 399000000

**02.07.0060 Arbeiten vor Kontrollmessung**
Luftwechsel über min. 24 Stunden im Sanierungsbereich
durchführen als Vorbereitung zur
Kontrollmessung. Danach wird bauseits eine visuelle
Abnahme durchgeführt.
Evtl. erforderliche Nachreinigungen gehen zu Lasten des
Auftragnehmers.

Nach erfolgreicher Erfolgskontrollmessung kann der
Schwarzbereich aufgehoben werden.
Abrechnungsbasis: pauschal je Sanierungsbereich.
Menge: 40,000 St
Kostengruppe DIN 276 2018-12: 399000000

**02.07.0070 Raumluftmessung als Einzelmessung**
Durchführen von Raumluftmessungen (Messaufgabe vor
Aufhebung der Schutzmaßnahmen / nach Abschluss der
Sanierung als Erfolgskontrolle / Kontrollmessung zum
Schutz Dritter) nach VDI 3492.

Messung wie folgt:
- Aufbau von geeigneten Messgeräten mit
  Eigenüberwachung von Luftmenge und Durchfluss.
- Betriebsmittel goldbedampfter Filter
- Messüberwachung 8 Stunden durch Messtechniker
- Dauer der Messung 8 Stunden
- An- und Abfahrt zur Baustelle
- Messdokumentation nach VDI
- Auswertung in einem akkreditierten Labor
- Auswertedokumentation
- Messbericht je Messung

Stromanschlüsse zu jedem Messgerät sind durch den AN zu
stellen.

Hinweis: Die Durchführung der Raumluftmessungen ist
durch
ein akkreditiertes Labor vorgesehen. In Einzelfällen
kann es
sinnvoll sein, dass die Kontrollmessungen vor Aufhebung
der Schutzmaßnahmen direkt durch die ausführende
Firma erfolgen.
Menge: 20,000 St
Kostengruppe DIN 276 2018-12: 399000000

#### Untertitel 02.08 Entfernung Schimmelpilze

**02.08.0010 Entfernung Schimmelpilze (bis 50 m²)**
Bei den Arbeiten sind die Vorgaben der DGUV Information
201-028 Handlungsanleitung Gesundheitsgefährdung
durch biologische Arbeitsstoffe bei der
Gebäudesanierung
 zu beachten.

Oberflächlicher Abtrag der durch Schimmelpilze
kontaminierten Bereiche mit direkter Absaugung
(Quellenabsaugung) bis 20 mm Putzstärke.

Sollte es erforderlich sein hierzu Schränke, Betten
etc. von den Wänden abzurücken, ist diese Leistung
in die Position mit zu einukalkulieren.

Abtragsfläche: Regelfall ca. 1,00 m² - 5,00 m²
Menge: 50,000 m2
Kostengruppe DIN 276 2018-12: 399000000

**02.08.0020 Reinigung Schimmelpilze (bis 50 m²)**
Bei den Arbeiten sind die Vorgaben der DGUV Information
201-028 Handlungsanleitung Gesundheitsgefährdung
durch biologische Arbeitsstoffe bei der
Gebäudesanierung
 zu beachten.

Grob- und Feinreinigung aller durch Schimmelpilz
kontaminierten Bereiche durch Absaugen und zweimaliges
feuchtes Wischen.
Sollte es erforderlich sein hierzu Schränke, Betten
etc. von den Wänden abzurücken, ist diese Leistung
in die Position mit einzukalkulieren.
Reinigungsfläche: bis einschl. 50,00 m2
Menge: 50,000 m2
Kostengruppe DIN 276 2018-12: 399000000

**02.08.0030 Reinigung Schimmelpilze (größer 50 m²)**
Bei den Arbeiten sind die Vorgaben der DGUV Information
201-028 Handlungsanleitung Gesundheitsgefährdung
durch biologische Arbeitsstoffe bei der
Gebäudesanierung
 zu beachten.

Grob- und Feinreinigung aller durch Schimmelpilz
kontaminierten Bereiche durch Absaugen und zweimaliges
feuchtes Wischen.
Sollte es erforderlich sein hierzu Schränke, Betten
etc. von den Wänden abzurücken, ist diese Leistung
in die Position mit einzukalkulieren.
Reinigungsfläche: größer 50,00 m2
Menge: 100,000 m2
Kostengruppe DIN 276 2018-12: 399000000

**02.08.0040 Desinfektion aller Oberflächen (bis 50 m²)**
Tätigkeiten unter Beachtung der Vorgaben der GefStoffV.

Desinfektion aller Oberflächen mit 10%
Wasserstoffperoxid oder alternativ 80%igem Alkohol,
oder gleichwertigem Desinfektionsmittel.
Je nach verwendetem Desinfektionsmittel sind die
erforderlichen Arbeitsschutzmaßnahmen zu treffen.
Die Kosten hierfür sind in diese Position einzurechnen.
Die Biozidverordnung ist zu beachten.

Verwendetes Desinfektionsmittel:

'........................................'

angebotenes Produkt (Bieterergänzung)

Alle Einbauten, Regale, Schränke, Rohrleitungen,
Kabelpritschen etc. sind ebenfalls zu desinfizieren.
Eine gesonderte Vergütung hierfür erfolgt nicht.
Die Kosten sind in diese Position mit einzurechnen.
Die Abrechnung erfolgt nach m2 gereinigter Fläche.
Reinigungsfläche: bis einschl. 50,00 m2
Menge: 100,000 m2
Kostengruppe DIN 276 2018-12: 399000000

**02.08.0050 Desinfektion aller Oberflächen (größer 50 m²)**
Tätigkeiten unter Beachtung der Vorgaben der GefStoffV.

Desinfektion aller Oberflächen mit 10%
Wasserstoffperoxid oder alternativ 80%igem Alkohol,
oder gleichwertigem Desinfektionsmittel.
Je nach verwendetem Desinfektionsmittel sind die
erforderlichen Arbeitsschutzmaßnahmen zu treffen.
Die Kosten hierfür sind in diese Position einzurechnen.
Die Biozidverordnung ist zu beachten.

Verwendetes Desinfektionsmittel:

'........................................'

angebotenes Produkt (Bieterergänzung)

Alle Einbauten, Regale, Schränke, Rohrleitungen,
Kabelpritschen etc. sind ebenfalls zu desinfizieren.
Eine gesonderte Vergütung hierfür erfolgt nicht.
Die Kosten sind in diese Position mit einzurechnen.
Die Abrechnung erfolgt nach m2 gereinigter Fläche.
Reinigungsfläche: größer 50,00 m2
Menge: 100,000 m2
Kostengruppe DIN 276 2018-12: 399000000

#### Untertitel 02.09 Bautrocknung / HEPA Filter

**02.09.0010 Kondensattrockner**
Liefern, Inbetriebnahme der Kondensattrockner in
diversen Räumen.
In den Einheitspreis ist eine Stromversorgungsleitung
von 20 m einzukalkulieren.
Das Abfahren und Reinigen der Anlage nach dem Einsatz
ist in den Einheitspreis einzukalkulieren.
Vor der Aufstellung ist die fachgerechte Reinigung
durch Testat nachzuweisen.
Anzahl je Schadensfall: 1-3 Geräte .

Angebotenes Fabrikat:

'.......................'

(Bieterergänzung)
Menge: 10,000 St
Kostengruppe DIN 276 2018-12: 399000000

**02.09.0020 Leerung Kondensattrockner**
Tägliche Leerung und Vorhaltung der Geräte.
Die An- und Abfahrt ist einzukalkulieren.
Es ist von 1-3 Geräten je Schadensfall auszugehen.
Menge: 50,000 St
Kostengruppe DIN 276 2018-12: 399000000

**02.09.0030 Luftfilter HEPA**
Lieferung und Inbetriebnahme der Luftfilteranlage mit
HEPA- und Aktivkohlefilter,
Luftleistung 100 m3 /Std.
Das Abfahren und Reinigen der Anlage als auch
Filterwechsel nach dem Einsatz ist in den Einheitspreis
einzukalkulieren.
Vor der Aufstellung ist die fachgerechte Reinigung
durch Testat nachzuweisen.
Anzahl je Schadensfall 1-3 Geräte

Angebotenes Fabrikat:

'.......................'

(Bieterergänzung)
Menge: 10,000 St
Kostengruppe DIN 276 2018-12: 399000000

**02.09.0040 Vorhaltung Luftfilter**
Vorhaltung der Luftreiniger je Einsatztag 24 Stunden.
Abrechnungsbasis: Stück pro Vorhaltetag.
Menge: 50,000 St
Kostengruppe DIN 276 2018-12: 399000000

#### Untertitel 02.10 Entsorgung

**02.10.0010 Abfallcontainer 7,0 m3**
Liefern, aufstellen, vorhalten und abfahren von
abschließbaren Abfallcontainern.
Größe 7,0 m3
Menge: 10,000 St
Kostengruppe DIN 276 2018-12: 398000000

**02.10.0020 Abfallcontainer 14 m3**
Liefern, aufstellen, vorhalten und abfahren von
abschließbaren Abfallcontainern.
Größe 14,0 m3
Menge: 10,000 St
Kostengruppe DIN 276 2018-12: 398000000

**02.10.0030 Vorhalten Containeraufstellplatz**
Einrichten und Vorhalten eines Containeraufstellplatzes
auf dem eigenen Betriebsgelände für die Dauer der
Vertragslaufzeit.
Menge: 1,000 psch
Kostengruppe DIN 276 2018-12: 398000000

**02.10.0040 Asbest-Abfälle (Gebühren)**
Deponiegebühren für Asbest-Abfälle.
Menge: 2,000 t
Kostengruppe DIN 276 2018-12: 398000000

**02.10.0050 KMF-Abfälle (Gebühren)**
Deponiegebühren für KMF-Abfälle.
Menge: 2,000 t
Kostengruppe DIN 276 2018-12: 398000000

**02.10.0060 PAK-Abfälle (Gebühren)**
Deponiegebühren für PAK-Abfälle.
Menge: 1,000 t
Kostengruppe DIN 276 2018-12: 398000000

**02.10.0070 PCB-Abfälle (Gebühren)**
Deponiegebühren für PCB-Abfälle.
Menge: 1,000 t
Kostengruppe DIN 276 2018-12: 398000000

**02.10.0080 Baumisch-Gebühren**
Deponiegebühren für Baumischabfälle.
Menge: 1,000 t
Kostengruppe DIN 276 2018-12: 398000000

**02.10.0090 Bauschutt Gebühren**
Deponie- / Verwertungsgebühren für Bauschutt.
Menge: 1,000 t
Kostengruppe DIN 276 2018-12: 398000000

**02.10.0100 Kunststoffe Folien Gebühren**
Deponie-/ Verwertungsgebühren für Folienabfälle.
Menge: 1,000 t
Kostengruppe DIN 276 2018-12: 398000000

**02.10.0110 Holz Gebühren**
Deponie-/ Verwertungsgebühren für Holzabfälle A2 - A3.
Menge: 0,500 t
Kostengruppe DIN 276 2018-12: 398000000

### Titel 03 Stundenlohnarbeiten

**03.0010 Facharbeiterstunden Weissbereich**
Facharbeiterstunden zum Nachweis im Weissbereich.
Menge: 50,000 Std
Kostengruppe DIN 276 2018-12: 398000000

**03.0020 Helferstunden Weissbereich**
Helferstunden zum Nachweis im Weissbereich.
Menge: 50,000 Std
Kostengruppe DIN 276 2018-12: 398000000

**03.0030 Facharbeiterstunden im Schwarzbereich**
Facharbeiterstunden zum Nachweis im Schwarzbereich.
Menge: 50,000 Std
Kostengruppe DIN 276 2018-12: 398000000

**03.0040 Helferstunden im Schwarzbereich**
Helferstunden zum Nachweis im Schwarzbereich.
Menge: 50,000 Std
Kostengruppe DIN 276 2018-12: 398000000

**03.0050 Zulage Facharbeiterstunden Nachtarbeit**
Zulage zur Facharbeiterlohnstunde für Nachtarbeit.
Menge: 8,000 Std
Kostengruppe DIN 276 2018-12: 398000000

**03.0060 Zulage Helferstunden Nachtarbeit**
Zulage zur Helferlohnstunde für Nachtarbeit.
Menge: 8,000 Std
Kostengruppe DIN 276 2018-12: 398000000

**03.0070 Zulage Facharbeiterstunden Samstagsarbeit**
Zulage zur Facharbeiterlohnstunde für Samstagsarbeit.
Menge: 8,000 Std
Kostengruppe DIN 276 2018-12: 398000000

**03.0080 Zulage Helferstunden Samstagsarbeit**
Zulage zur Facharbeiterlohnstunde für Samstagsarbeit.
Menge: 8,000 Std
Kostengruppe DIN 276 2018-12: 398000000

**03.0090 Zulage Facharbeiterstunden Sonn- u. Feiertage**
Zulage zur Facharbeiterlohnstunde an Sonn- u.
Feiertagen.
Menge: 8,000 Std
Kostengruppe DIN 276 2018-12: 398000000

**03.0100 Zulage Helferstunden Sonn- u. Feiertage**
Zulage zur Facharbeiterlohnstunde an Sonn- u.
Feiertagen.
Menge: 8,000 Std
Kostengruppe DIN 276 2018-12: 398000000
